# Anclaje mecánico por atornillado, sobre elemento de hormigón

- Propiedad del archivo: CYPE INGENIEROS, S.A.
- Formato: FIEBDC-3/2002
- Ámbito geográfico: Ecuador
- Divisa: USD
- Costes indirectos: 3.00 %
- Gastos generales: 13.00 %
- Beneficio industrial: 6.00 %
- IVA: 12.00 %

## E Estructuras

### EH Hormigón armado

#### EHW Anclajes estructurales

**EHW025** Ud Anclaje mecánico por atornillado, sobre elemento de hormigón.
Anclaje mecánico tipo tornillo de cabeza hexagonal con arandela, con rosca interna, de acero galvanizado, 6x35 M8/M10, de 6 mm de diámetro, 35 mm de longitud y rosca M8 o M10, atornillado directamente en la perforación de 6 mm de diámetro y 45 mm de profundidad mínima, realizada mediante taladro con martillo percutor y broca, sobre elemento fisurado o no fisurado, de hormigón de 20 N/mm² de resistencia característica mínima y 50 N/mm² de resistencia característica máxima.
Incluye: Replanteo de la posición del anclaje. Ejecución de la perforación. Limpieza del polvo resultante. Colocación del tornillo y atornillado del mismo. Enroscado de la pieza a fijar. Limpieza de los restos sobrantes.
Criterio de medición de proyecto: Número de unidades previstas, según documentación gráfica de Proyecto.
Criterio de medición de obra: Se medirá el número de unidades realmente ejecutadas según especificaciones de Proyecto.

| Código | Ud | Descripción | Rendimiento | Precio | Importe |
|---|---|---|---|---|---|
| mt26ahi111a | Ud | Anclaje mecánico tipo tornillo de cabeza hexagonal con arandela, con rosca interna, de acero galvanizado, 6x35 M8/M10, de 6 mm de diámetro, 35 mm de longitud y rosca M8 o M10, para fijación sobre elementos de hormigón, fisurados o no fisurados. (material) | 1.000 | 1.47 | 1.47 |
| op00tal010 |  | Taladro. | 1.000 | 0.00 | 0.00 |
| mo020 | h | Albañil. (mano de obra) | 0.083 | 10.34 | 0.86 |
| mo112 | h | Peón especializado. (mano de obra) | 0.083 | 6.48 | 0.54 |
| % | % | Herramienta menor | 2 % | 2.87 | 0.06 |
|  |  | Costes directos |  |  | 2.93 |
