# Reparación no estructural de hormigón, con mortero de fraguado rápido a base de cemento

- Propiedad del archivo: CYPE INGENIEROS, S.A.
- Formato: FIEBDC-3/2002
- Ámbito geográfico: Ecuador
- Divisa: USD
- Costes indirectos: 3.00 %
- Gastos generales: 13.00 %
- Beneficio industrial: 6.00 %
- IVA: 12.00 %

## E Estructuras

### EH Hormigón armado

#### EHY Reparaciones

**EHY031** m² Reparación no estructural de hormigón, con mortero de fraguado rápido a base de cemento.
Aplicación manual de mortero de fraguado rápido (6 minutos), con una resistencia a compresión a 28 días mayor o igual a 10 N/mm², Euroclase A1 de reacción al fuego, a base de cementos de alta resistencia, agregados silíceos seleccionados y aditivos específicos, en capa de 7 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09rep040a | kg | Mortero de fraguado rápido (6 minutos), con una resistencia a compresión a 28 días mayor o igual a 10 N/mm², Euroclase A1 de reacción al fuego, a base de cementos de alta resistencia, agregados silíceos seleccionados y aditivos específicos, para reparación no estructural del hormigón. (material) | 11.900 | 0.62 | 7.38 |
| mo020 | h | Albañil. (mano de obra) | 0.556 | 10.64 | 5.92 |
| mo113 | h | Peón de albañil. (mano de obra) | 0.556 | 6.56 | 3.65 |
| % | % | Herramienta menor | 2 % | 16.95 | 0.34 |
|  |  | Costes directos |  |  | 17.29 |
