# Reparación de bordes de junta, con mortero a base de resina epoxi

- Propiedad del archivo: CYPE INGENIEROS, S.A.
- Formato: FIEBDC-3/2002
- Ámbito geográfico: Ecuador
- Divisa: USD
- Costes indirectos: 3.00 %
- Gastos generales: 13.00 %
- Beneficio industrial: 6.00 %
- IVA: 12.00 %

## E Estructuras

### EH Hormigón armado

#### EHY Reparaciones

**EHY044** m Reparación de bordes de junta, con mortero a base de resina epoxi.
Reparación de los bordes de junta de dilatación de estructura de hormigón, aplicando 1 kg/m de mortero tixotrópico a base de resina epoxi, con una resistencia a compresión a 28 días mayor o igual a 80 N/mm² y un módulo de elasticidad mayor o igual a 15000 N/mm², previo picado de los bordes, y posterior aplicación de 0,1 kg/m de imprimación de dos componentes a base de resina epoxi, como puente de unión.
Incluye: Picado de los bordes de junta. Limpieza. Preparación de las mezclas. Aplicación de la lechada. Aplicación del mortero de reparación. Perfilado de bordes. Curado. Retirada y acopio de los restos generados. Carga manual de los restos generados sobre camión o contenedor.
Criterio de medición de proyecto: Longitud medida según documentación gráfica de Proyecto.
Criterio de medición de obra: Se medirá la longitud realmente ejecutada según especificaciones de Proyecto.

| Código | Ud | Descripción | Rendimiento | Precio | Importe |
|---|---|---|---|---|---|
| mt09red140b | kg | Imprimación de dos componentes a base de resina epoxi. (material) | 0.100 | 25.33 | 2.53 |
| mt09red130b | kg | Mortero tixotrópico a base de resina epoxi, con una resistencia a compresión a 28 días mayor o igual a 80 N/mm² y un módulo de elasticidad mayor o igual a 15000 N/mm². (material) | 1.000 | 4.98 | 4.98 |
| mq05mai040 | h | Martillo eléctrico. (maquinaria) | 0.116 | 3.43 | 0.40 |
| mo020 | h | Albañil. (mano de obra) | 0.221 | 11.11 | 2.46 |
| mo113 | h | Peón de albañil. (mano de obra) | 0.221 | 6.85 | 1.51 |
| % | % | Herramienta menor | 2 % | 11.88 | 0.24 |
|  |  | Costes directos |  |  | 12.12 |
