# Relleno y nivelación con mortero tipo Grout

- Propiedad del archivo: CYPE INGENIEROS, S.A.
- Formato: FIEBDC-3/2002
- Ámbito geográfico: Ecuador
- Divisa: USD
- Costes indirectos: 3.00 %
- Gastos generales: 13.00 %
- Beneficio industrial: 6.00 %
- IVA: 12.00 %

## E Estructuras

### EH Hormigón armado

#### EHY Reparaciones

**EHY080** m² Relleno y nivelación con mortero tipo Grout.
Relleno y nivelación de 5 mm de espesor con mortero cementoso fluido de retracción compensada, compuesto de cemento, aditivos especiales y agregados seleccionados, exento de cloruros, para uso general, sobre la superficie de un elemento estructural de hormigón endurecido.
Incluye: Replanteo. Limpieza de la superficie soporte. Preparación de la mezcla. Vaciado de la capa de mortero. Curado del mortero. Limpieza de los restos generados.
Criterio de medición de proyecto: Superficie medida según documentación gráfica de Proyecto.
Criterio de medición de obra: Se medirá la superficie realmente ejecutada según especificaciones de Proyecto.

| Código | Ud | Descripción | Rendimiento | Precio | Importe |
|---|---|---|---|---|---|
| mt09reh360c | kg | Mortero cementoso fluido de retracción compensada, compuesto de cemento, aditivos especiales y agregados seleccionados, exento de cloruros, para uso general, para anclajes y rellenos de 5 a 50 mm de espesor. (material) | 11.000 | 0.58 | 6.38 |
| mt08aaa010a | m³ | Agua. (material) | 0.010 | 1.83 | 0.02 |
| mo020 | h | Albañil. (mano de obra) | 0.297 | 10.34 | 3.07 |
| mo113 | h | Peón de albañil. (mano de obra) | 0.297 | 6.38 | 1.89 |
| % | % | Herramienta menor | 2 % | 11.36 | 0.23 |
|  |  | Costes directos |  |  | 11.59 |
