# Columna de madera aserrada

- Propiedad del archivo: CYPE INGENIEROS, S.A.
- Formato: FIEBDC-3/2002
- Ámbito geográfico: Ecuador
- Divisa: USD
- Costes indirectos: 3.00 %
- Gastos generales: 13.00 %
- Beneficio industrial: 6.00 %
- IVA: 12.00 %

## E Estructuras

### EM Madera

#### EMS Columnas

**EMS020** m Columna de madera aserrada.
Columna de madera aserrada de pino, de 180x180 mm de sección, con acabado cepillado.
Incluye: Replanteo y marcado de ejes, en los puntos de apoyo de las columnas. Colocación y fijación provisional de la columna. Aplomado y nivelación. Ejecución de las uniones. Comprobación final del aplomado y de los niveles.
Criterio de medición de proyecto: Longitud medida según documentación gráfica de Proyecto, incluyendo las entregas.
Criterio de medición de obra: Se medirá la longitud realmente ejecutada según especificaciones de Proyecto, incluyendo las entregas. Se consideran incluidos todos los elementos integrantes de la estructura señalados en los planos y detalles del Proyecto.

| Código | Ud | Descripción | Rendimiento | Precio | Importe |
|---|---|---|---|---|---|
| mt07mee101iF | m³ | Madera aserrada de pino para columnas, de hasta 5 m de longitud, de 180x180 mm de sección, con acabado cepillado. (material) | 0.032 | 678.19 | 21.70 |
| op00cla010 |  | Clavadora neumática. | 1.000 | 0.00 | 0.00 |
| op00cep010 |  | Garlopa. | 1.000 | 0.00 | 0.00 |
| mo048 | h | Montador de estructura de madera. (mano de obra) | 0.448 | 11.55 | 5.17 |
| mo095 | h | Ayudante montador de estructura de madera. (mano de obra) | 0.224 | 7.41 | 1.66 |
| % | % | Herramienta menor | 2 % | 28.53 | 0.57 |
|  |  | Costes directos |  |  | 29.10 |
