# Recibido de reja

- Propiedad del archivo: CYPE INGENIEROS, S.A.
- Formato: FIEBDC-3/2002
- Ámbito geográfico: Ecuador
- Divisa: USD
- Costes indirectos: 3.00 %
- Gastos generales: 13.00 %
- Beneficio industrial: 6.00 %
- IVA: 12.00 %

## H Remates y ayudas

### HE Recibidos

#### HEB Barandillas, rejas y pasamanos

**HEB020** Ud Recibido de reja.
Recibido de reja metálica de hasta 2 m² de superficie, con patillas de anclaje, con mortero de cemento, confeccionado en obra, con aditivo hidrófugo, dosificación 1:4.
Incluye: Replanteo. Apertura de huecos para embutir las patillas de anclaje. Nivelación y aplomado. Tapado de huecos con mortero.
Criterio de medición de proyecto: Superficie del hueco a cerrar, medida según documentación gráfica de Proyecto.
Criterio de medición de obra: Se medirá, con las dimensiones del hueco, la superficie realmente ejecutada según especificaciones de Proyecto.

| Código | Ud | Descripción | Rendimiento | Precio | Importe |
|---|---|---|---|---|---|
| mt08aaa010a | m³ | Agua. (material) | 0.006 | 1.84 | 0.01 |
| mt01arg005a | t | Arena de cantera, para mortero preparado en obra. (material) | 0.015 | 24.50 | 0.37 |
| mt08cem000c | kg | Cemento gris en sacos. (material) | 3.800 | 0.17 | 0.65 |
| mt08adt010 | kg | Aditivo hidrófugo para impermeabilización de morteros u hormigones. (material) | 0.076 | 1.47 | 0.11 |
| mq06hor010 | h | Concretera eléctrica con una capacidad de amasado de 160 l. (maquinaria) | 0.008 | 3.78 | 0.03 |
| mo020 | h | Albañil. (mano de obra) | 0.656 | 10.64 | 6.98 |
| mo113 | h | Peón de albañil. (mano de obra) | 0.827 | 6.56 | 5.43 |
| % | % | Herramienta menor | 2 % | 13.58 | 0.27 |
|  |  | Costes directos |  |  | 13.85 |
