# Forrado de descuelgue de viga metálica, con placas de yeso laminado

- Propiedad del archivo: CYPE INGENIEROS, S.A.
- Formato: FIEBDC-3/2002
- Ámbito geográfico: Ecuador
- Divisa: USD
- Costes indirectos: 3.00 %
- Gastos generales: 13.00 %
- Beneficio industrial: 6.00 %
- IVA: 12.00 %

## H Remates y ayudas

### HF Forrados

#### HFE De elementos estructurales

**HFE020** m Forrado de descuelgue de viga metálica, con placas de yeso laminado.
Formación de forrado de descuelgue de viga metálica, por las dos caras del alma y por el ala inferior, de 200x200 mm, realizado mediante placas de yeso laminado A / - 1200 / longitud / 12,5 / con los bordes longitudinales afinados; fijación en las dos caras del alma mediante atornillado a maestras 60/27 de lámina de acero galvanizado, atornilladas a su vez sobre rastreles de madera de 40x40 mm, colocados a presión, con una separación entre ejes de 30 cm; y fijación en el ala inferior mediante atornillado a maestras 60/27 de lámina de acero galvanizado, colocadas a presión en clips metálicos. Incluso perfiles, clips, tornillería y pasta y cinta para el tratamiento de juntas.
Incluye: Replanteo. Colocación y aplomado de los rastreles. Señalización de los puntos de anclaje. Colocación y fijación de los perfiles sobre los rastreles. Instalación de clips. Colocación a presión de las maestras contra los clips. Fijación de las placas. Tratamiento de juntas.
Criterio de medición de proyecto: Longitud medida según documentación gráfica de Proyecto.
Criterio de medición de obra: Se medirá la longitud realmente ejecutada según especificaciones de Proyecto.

| Código | Ud | Descripción | Rendimiento | Precio | Importe |
|---|---|---|---|---|---|
| mt07mee203df | m | Rastrel de 40x40 mm de sección, de madera de pino pinaster (Pinus pinaster), tratada en autoclave, con clase de uso 4, acabado cepillado, con humedad inferior al 20%. (material) | 1.200 | 2.11 | 2.53 |
| mt12psg050c | m | Maestra 60/27 de lámina de acero galvanizado, de 60 mm de anchura. (material) | 4.000 | 1.20 | 4.80 |
| mt12www040b | Ud | Tornillo autotaladrante de acero galvanizado, de 4 mm de diámetro y 25 mm de longitud, para fijación de elementos metálicos sobre soporte de madera. (material) | 6.000 | 0.03 | 0.18 |
| mt12pmk011a | Ud | Clip de protección de 72x48x41 mm. (material) | 1.670 | 0.98 | 1.64 |
| mt12psg010a | m² | Placa de yeso laminado A / - 1200 / longitud / 12,5 / con los bordes longitudinales afinados. (material) | 0.714 | 5.74 | 4.10 |
| mt12psg081c | Ud | Tornillo autoperforante 3,5x25 mm. (material) | 18.000 | 0.01 | 0.18 |
| mt12psg030a | kg | Pasta de juntas. (material) | 0.500 | 1.29 | 0.65 |
| mt12psg040a | m | Cinta microperforada de papel. (material) | 0.321 | 0.06 | 0.02 |
| mo053 | h | Montador de mamparas y sistemas de placas. (mano de obra) | 0.285 | 10.62 | 3.03 |
| mo100 | h | Ayudante montador de mamparas y sistemas de placas. (mano de obra) | 0.285 | 6.62 | 1.89 |
| % | % | Herramienta menor | 2 % | 19.02 | 0.38 |
|  |  | Costes directos |  |  | 19.40 |
