# Marco de hueco de fachada, de acero galvanizado

- Propiedad del archivo: CYPE INGENIEROS, S.A.
- Formato: FIEBDC-3/2002
- Ámbito geográfico: Ecuador
- Divisa: USD
- Costes indirectos: 3.00 %
- Gastos generales: 13.00 %
- Beneficio industrial: 6.00 %
- IVA: 12.00 %

## H Remates y ayudas

### HR Remates de fachada

#### HRA De acero galvanizado

**HRA060** Ud Marco de hueco de fachada, de acero galvanizado.
Marco de hueco de fachada, de lámina plegada de acero galvanizado, lacado RAL, de 2 mm de espesor y 150 mm de desarrollo, con goterón y pliegue de refuerzo en las alas, para hueco de 1000 mm de anchura y 1500 mm de altura. Incluso tornillos para la fijación del marco al paramento.
Incluye: Limpieza y preparación de la superficie soporte. Replanteo. Colocación y fijación.
Criterio de medición de proyecto: Número de unidades previstas, según documentación gráfica de Proyecto.
Criterio de medición de obra: Se medirá el número de unidades realmente ejecutadas según especificaciones de Proyecto.

| Código | Ud | Descripción | Rendimiento | Precio | Importe |
|---|---|---|---|---|---|
| mt20rca020b | m | Marco de hueco de fachada, de lámina plegada de acero galvanizado, lacado RAL, con el sello QUALISTEELCOAT, que garantiza el espesor y la calidad del proceso de lacado, de 2 mm de espesor y 150 mm de desarrollo, con goterón y pliegue de refuerzo en las alas, con tornillos para la fijación al paramento. Elaboración en taller. (material) | 5.250 | 27.34 | 143.54 |
| mo018 | h | Cerrajero. (mano de obra) | 0.685 | 11.26 | 7.71 |
| mo059 | h | Ayudante cerrajero. (mano de obra) | 0.685 | 7.14 | 4.89 |
| % | % | Herramienta menor | 2 % | 156.14 | 3.12 |
|  |  | Costes directos |  |  | 159.26 |
