# Apertura y tapado de rozas con mortero de cemento

- Propiedad del archivo: CYPE INGENIEROS, S.A.
- Formato: FIEBDC-3/2002
- Ámbito geográfico: Ecuador
- Costes indirectos: 3.00 %
- Gastos generales: 13.00 %
- Beneficio industrial: 6.00 %
- IVA: 12.00 %

## H Remates y ayudas

### HY Ayudas

#### HYT Rozas

**HYT010** m Apertura y tapado de rozas con mortero de cemento, confeccionado en obra, dosificación 1:6 en mampostería de bloque de termoarcilla, con rozadora eléctrica y carga manual de escombros sobre camión o contenedor.
Apertura y tapado de rozas con mortero de cemento, confeccionado en obra, dosificación 1:6 en mampostería de bloque de termoarcilla, con rozadora eléctrica sin afectar a la estabilidad del elemento constructivo. Incluso parte proporcional de preparación de la zona de trabajo y protección de los elementos del entorno que deban mantenerse, limpieza, acopio, retirada y carga manual de escombros sobre camión o contenedor.
Incluye: Preparación de la zona de trabajo. Replanteo. Ejecución de la roza con rozadora eléctrica. Tapado de las rozas. Retirada y acopio de escombros. Limpieza de los restos de obra. Carga de escombros sobre camión o contenedor.
Criterio de medición de proyecto: Longitud medida según documentación gráfica de Proyecto.
Criterio de medición de obra: Se medirá la longitud realmente ejecutada según especificaciones de Proyecto.

| Código | Ud | Descripción | Rendimiento | Precio | Importe |
|---|---|---|---|---|---|
| mt08aaa010a | m³ | Agua. (material) | 0.006 | 1.39 | 0.01 |
| mt01arg005a | t | Arena de cantera, para mortero preparado en obra. (material) | 0.008 | 19.43 | 0.16 |
| mt08cem000c | kg | Cemento gris en sacos. (material) | 1.250 | 0.14 | 0.18 |
| mq06hor010 | h | Concretera. (maquinaria) | 0.006 | 1.23 | 0.01 |
| op00roz010 |  | Rozadora. | 1.000 | 0.00 | 0.00 |
| mo113 | h | Peón de albañil. (mano de obra) | 0.404 | 1.99 | 0.80 |
| % | % | Costes directos complementarios | 2 % | 1.16 | 0.02 |
|  |  | Costes directos |  |  | 1.18 |
