# Antena para recepción de emisiones de satélite

- Propiedad del archivo: CYPE INGENIEROS, S.A.
- Formato: FIEBDC-3/2002
- Ámbito geográfico: Ecuador
- Divisa: USD
- Costes indirectos: 3.00 %
- Gastos generales: 13.00 %
- Beneficio industrial: 6.00 %
- IVA: 12.00 %

## I Instalaciones

### IA Audiovisuales

#### IAA Red de cables coaxiales

**IAA036** Ud Antena para recepción de emisiones de satélite.
Antena parabólica Off-Set fija formada por reflector parabólico, de aluminio, acabado con pintura poliéster color blanco, de 130 cm de diámetro, ancho de banda de 10,7 a 12,75 GHz, con conversor LNB universal de 4 salidas con conector hembra, tipo "F", de 58 dB de ganancia, con las cuatro combinaciones de polaridad y banda (Ha, Hb, Va, Vb), grado de protección IP66. Incluso anclajes y cuantos accesorios sean necesarios para su correcta instalación.
Incluye: Replanteo. Montaje, conexionado y comprobación de su correcto funcionamiento.
Criterio de medición de proyecto: Número de unidades previstas, según documentación gráfica de Proyecto.
Criterio de medición de obra: Se medirá el número de unidades realmente ejecutadas según especificaciones de Proyecto.

| Código | Ud | Descripción | Rendimiento | Precio | Importe |
|---|---|---|---|---|---|
| mt40atv020i | Ud | Reflector parabólico, de aluminio, acabado con pintura poliéster color blanco, de 130 cm de diámetro, ancho de banda de 10,7 a 12,75 GHz. (material) | 1.000 | 389.78 | 389.78 |
| mt40atv025k | Ud | Conversor LNB universal de 4 salidas con conector hembra, tipo "F", de 58 dB de ganancia, con las cuatro combinaciones de polaridad y banda (Ha, Hb, Va, Vb), grado de protección IP66. (material) | 1.000 | 60.90 | 60.90 |
| mo001 | h | Técnico de telecomunicaciones. (mano de obra) | 0.842 | 10.62 | 8.94 |
| mo056 | h | Ayudante instalador de telecomunicaciones. (mano de obra) | 0.842 | 6.62 | 5.57 |
| % | % | Herramienta menor | 2 % | 465.19 | 9.30 |
|  |  | Costes directos |  |  | 474.49 |
