# Punto de interconexión

- Propiedad del archivo: CYPE INGENIEROS, S.A.
- Formato: FIEBDC-3/2002
- Ámbito geográfico: Ecuador
- Divisa: USD
- Costes indirectos: 3.00 %
- Gastos generales: 13.00 %
- Beneficio industrial: 6.00 %
- IVA: 12.00 %

## I Instalaciones

### IA Audiovisuales

#### IAF Red de cables de pares de cobre

**IAF020** Ud Punto de interconexión.
Punto de interconexión de cables de pares trenzados, para red de distribución de 50 pares, formado por un registro principal metálico de 450x450x120 mm provisto de 13 conectores tipo RJ-45 y 1 panel con capacidad para 24 conectores. Incluso accesorios de fijación.
Incluye: Colocación y fijación del armario. Colocación del panel. Colocación de los conectores. Conexionado y comprobación de su correcto funcionamiento.
Criterio de medición de proyecto: Número de unidades previstas, según documentación gráfica de Proyecto.
Criterio de medición de obra: Se medirá el número de unidades realmente ejecutadas según especificaciones de Proyecto.

| Código | Ud | Descripción | Rendimiento | Precio | Importe |
|---|---|---|---|---|---|
| mt40mtm040a | Ud | Armario de lámina de acero, de 450x450x120 mm, con placa de montaje de madera ignífuga e hidrófuga y puerta con cerradura. (material) | 1.000 | 184.76 | 184.76 |
| mt40dpt140 | Ud | Conector tipo RJ-45 con 8 contactos, categoría 6. (material) | 13.000 | 2.17 | 28.21 |
| mt40ipt050b | Ud | Panel de 1 unidad de altura, de lámina electrozincada, con capacidad para 24 conectores tipo RJ-45, incluso accesorios de fijación. (material) | 1.000 | 12.16 | 12.16 |
| mo001 | h | Técnico de telecomunicaciones. (mano de obra) | 3.497 | 10.93 | 38.22 |
| % | % | Herramienta menor | 2 % | 263.35 | 5.27 |
|  |  | Costes directos |  |  | 268.62 |
