# Videoportero intercomunicador intercomunicador individual

- Propiedad del archivo: CYPE INGENIEROS, S.A.
- Formato: FIEBDC-3/2002
- Ámbito geográfico: Ecuador
- Divisa: USD
- Costes indirectos: 3.00 %
- Gastos generales: 13.00 %
- Beneficio industrial: 6.00 %
- IVA: 12.00 %

## I Instalaciones

### IA Audiovisuales

#### IAV Intercomunicación y video

**IAV010** Ud Videoportero intercomunicador intercomunicador individual.
Instalación de kit de videoportero intercomunicador intercomunicador convencional B/N antivandálico para vivienda unifamiliar compuesto de: placa exterior de calle antivandálica con pulsador de llamada y telecámara, fuente de alimentación y monitor con base de conexión. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 13.000 | 0.60 | 7.80 |
| mt40pea040 | m | Cable formado por conductores de cobre de 3x0,25 mm². (material) | 10.000 | 0.71 | 7.10 |
| mt40pea030c | m | Cable paralelo formado por conductores de cobre de 2x1,0 mm². (material) | 13.000 | 1.16 | 15.08 |
| mt40pea030d | m | Cable paralelo formado por conductores de cobre de 2x1,5 mm². (material) | 1.000 | 1.47 | 1.47 |
| mt40pga060 | Ud | Visera, para placa de calle empotrada antivandálica. (material) | 1.000 | 19.74 | 19.74 |
| mt40vgk010c | Ud | Kit de videoportero intercomunicador intercomunicador convencional B/N, para vivienda unifamiliar, compuesto por placa de calle antivandálica con pulsador de llamada y telecámara, caja de empotrar, fuente de alimentación y monitor con regleta de conexión. (material) | 1.000 | 1118.14 | 1118.14 |
| mt40pga050a | Ud | Abrepuertas eléctrico de corriente alterna. (material) | 1.000 | 25.19 | 25.19 |
| mo003 | h | Electricista. (mano de obra) | 2.648 | 10.93 | 28.94 |
| mo102 | h | Ayudante electricista. (mano de obra) | 2.648 | 6.81 | 18.03 |
| % | % | Herramienta menor | 2 % | 1241.49 | 24.83 |
|  |  | Costes directos |  |  | 1266.32 |
