# Kit de conexión de climatizadora (UTA) de expansión directa con unidad exterior de aire acondicionado

- Propiedad del archivo: CYPE INGENIEROS, S.A.
- Formato: FIEBDC-3/2002
- Ámbito geográfico: Ecuador
- Divisa: USD
- Costes indirectos: 3.00 %
- Gastos generales: 13.00 %
- Beneficio industrial: 6.00 %
- IVA: 12.00 %

## I Instalaciones

### IB Sistemas de climatización

#### IBP Sistema VRF (Toshiba)

**IBP535** Ud Kit de conexión de climatizadora (UTA) de expansión directa con unidad exterior de aire acondicionado.
Caja de control para conexión de climatizadora (UTA) de expansión directa con unidad exterior de expansión directa de las gamas VRF Mini-SMMS, SMMS-e y SHRM-i, "TOSHIBA", modelo MM-DXC010, kit de válvulas de expansión electrónicas, modelo MM-DXV080. Totalmente montado, conexionado y probado.
Incluye: Replanteo. Colocación y fijación de los elementos. Conexionado.
Criterio de medición de proyecto: Número de unidades previstas, según documentación gráfica de Proyecto.
Criterio de medición de obra: Se medirá el número de unidades realmente ejecutadas según especificaciones de Proyecto.

| Código | Ud | Descripción | Rendimiento | Precio | Importe |
|---|---|---|---|---|---|
| mt42tsb313a | Ud | Caja de control para conexión de climatizadora (UTA) de expansión directa con unidad exterior de expansión directa de las gamas VRF Mini SMMS-e, SMMS-e y SHRM-e, modelo MM-DXC010 "TOSHIBA", con contacto de salida de fallo del ventilador, entrada externa para el encendido y apagado y control de la temperatura del aire mediante sensor posicionado en el retorno de la climatizadora, y control remoto RBC-AMT32-E. (material) | 1.000 | 1799.54 | 1799.54 |
| mt42tsb314a | Ud | Kit de válvulas de expansión electrónicas, modelo MM-DXV080 "TOSHIBA". (material) | 1.000 | 450.23 | 450.23 |
| mo005 | h | Técnico instalador de climatización. (mano de obra) | 1.204 | 10.62 | 12.79 |
| mo104 | h | Ayudante instalador de climatización. (mano de obra) | 1.204 | 6.62 | 7.97 |
| % | % | Herramienta menor | 2 % | 2270.53 | 45.41 |
|  |  | Costes directos |  |  | 2315.94 |
