# Control centralizado

- Propiedad del archivo: CYPE INGENIEROS, S.A.
- Formato: FIEBDC-3/2002
- Ámbito geográfico: Ecuador
- Divisa: USD
- Costes indirectos: 3.00 %
- Gastos generales: 13.00 %
- Beneficio industrial: 6.00 %
- IVA: 12.00 %

## I Instalaciones

### IB Sistemas de climatización

#### IBW Sistema VRF (Mitsubishi Heavy Industries)

**IBW500** Ud Control centralizado.
Consola para control centralizado de instalaciones de climatización con sistema aire-aire split y comunicación Superlink II, para un máximo de 16 unidades interiores, modelo SC-SL1N-E "MITSUBISHI HEAVY INDUSTRIES", con funciones de control individual y colectivo del arranque y detención, información de los estados de funcionamiento y de necesidad de servicio y compensación del tiempo de detención ante un corte del suministro eléctrico.
Criterio de valoración económica: El precio no incluye la canalización ni el cableado eléctrico de alimentación.
Incluye: Replanteo. Colocación y fijación. Colocación y fijación de los accesorios. Conexionado.
Criterio de medición de proyecto: Número de unidades previstas, según documentación gráfica de Proyecto.
Criterio de medición de obra: Se medirá el número de unidades realmente ejecutadas según especificaciones de Proyecto.

| Código | Ud | Descripción | Rendimiento | Precio | Importe |
|---|---|---|---|---|---|
| mt42mhi600a | Ud | Consola para control centralizado de instalaciones de climatización con sistema aire-aire split y comunicación Superlink II, para un máximo de 16 unidades interiores, modelo SC-SL1N-E "MITSUBISHI HEAVY INDUSTRIES", con funciones de control individual y colectivo del arranque y detención, información de los estados de funcionamiento y de necesidad de servicio y compensación del tiempo de detención ante un corte del suministro eléctrico. (material) | 1.000 | 1355.72 | 1355.72 |
| mo005 | h | Técnico instalador de climatización. (mano de obra) | 1.204 | 10.93 | 13.16 |
| mo104 | h | Ayudante instalador de climatización. (mano de obra) | 1.204 | 6.81 | 8.20 |
| % | % | Herramienta menor | 2 % | 1377.08 | 27.54 |
|  |  | Costes directos |  |  | 1404.62 |
