# Termostato de zona

- Propiedad del archivo: CYPE INGENIEROS, S.A.
- Formato: FIEBDC-3/2002
- Ámbito geográfico: Ecuador
- Divisa: USD
- Costes indirectos: 3.00 %
- Gastos generales: 13.00 %
- Beneficio industrial: 6.00 %
- IVA: 12.00 %

## I Instalaciones

### IB Sistemas de climatización

#### IBZ Sistema Airzone

**IBZ005** Ud Termostato de zona.
Interfaz de control de usuario, Think AZDI6THINKRB "AIRZONE", pantalla de tinta electrónica de 2,7" con botones táctiles capacitivos, de acero y cristal, comunicación por radio, montaje en superficie, color blanco, para control de la temperatura, del modo de funcionamiento (como termostato maestro) y de la velocidad del ventilador en el sistema (como termostato maestro y en instalaciones con fancoils), lectura de la temperatura ambiente y de la humedad relativa de zona y 6 idiomas disponibles (español, inglés, francés, italiano, alemán y portugués).
Incluye: Replanteo. Colocación y fijación. Conexionado.
Criterio de medición de proyecto: Número de unidades previstas, según documentación gráfica de Proyecto.
Criterio de medición de obra: Se medirá el número de unidades realmente ejecutadas según especificaciones de Proyecto.

| Código | Ud | Descripción | Rendimiento | Precio | Importe |
|---|---|---|---|---|---|
| mt42air651lc | Ud | Interfaz de control de usuario, Think AZDI6THINKRB "AIRZONE", pantalla de tinta electrónica de 2,7" con botones táctiles capacitivos, de acero y cristal, comunicación por radio, montaje en superficie, color blanco, para control de la temperatura, del modo de funcionamiento (como termostato maestro) y de la velocidad del ventilador en el sistema (como termostato maestro y en instalaciones con fancoils), lectura de la temperatura ambiente y de la humedad relativa de zona y 6 idiomas disponibles (español, inglés, francés, italiano, alemán y portugués). (material) | 1.000 | 272.96 | 272.96 |
| mo005 | h | Técnico instalador de climatización. (mano de obra) | 0.121 | 10.62 | 1.29 |
| mo104 | h | Ayudante instalador de climatización. (mano de obra) | 0.097 | 6.62 | 0.64 |
| % | % | Herramienta menor | 2 % | 274.89 | 5.50 |
|  |  | Costes directos |  |  | 280.39 |
