# Sistema centralizado de control RadianT365

- Propiedad del archivo: CYPE INGENIEROS, S.A.
- Formato: FIEBDC-3/2002
- Ámbito geográfico: Ecuador
- Divisa: USD
- Costes indirectos: 3.00 %
- Gastos generales: 13.00 %
- Beneficio industrial: 6.00 %
- IVA: 12.00 %

## I Instalaciones

### IB Sistemas de climatización

#### IBZ Sistema Airzone

**IBZ007** Ud Sistema centralizado de control RadianT365.
Sistema centralizado de control RadianT365, para instalaciones de calefacción y refrigeración por suelo radiante, "AIRZONE", formado por placa central de sistema, AZRA6RADIANT con control de hasta 8 zonas de manera independiente y algoritmo de control anticondensación, con módulo de control de elementos radiantes, AZRA6CM1VALC, cabezales termostáticos, cable eléctrico con conductor de cobre electrolítico recocido sin estañar, de 2x0,5+2x0,22 mm² de sección, AZX6CABLEBUS15.
Incluye: Replanteo. Colocación y fijación de la central del sistema. Colocación y fijación de los accesorios. Tendido y fijación del tubo de protección del cableado. Tendido del cableado. Conexionado eléctrico.
Criterio de medición de proyecto: Número de unidades previstas, según documentación gráfica de Proyecto.
Criterio de medición de obra: Se medirá el número de unidades realmente ejecutadas según especificaciones de Proyecto.

| Código | Ud | Descripción | Rendimiento | Precio | Importe |
|---|---|---|---|---|---|
| mt42air616a | Ud | Placa central de sistema, AZRA6RADIANT "AIRZONE", con control de hasta 8 zonas de manera independiente y algoritmo de control anticondensación. (material) | 1.000 | 123.82 | 123.82 |
| mt42air621a | Ud | Módulo de control de elementos radiantes, AZRA6CM1VALC "AIRZONE", con comunicaciones mediante bus de expansión del sistema, montaje en carril DIN, y con las siguientes funcionalidades: control de un máximo de 8 zonas y 20 cabezales termostáticos cableados mediante relés de 10 A a 230 Vca, control del equipo de producción mediante dos relés de 10 A a 230 Vca, con una entrada analógica para la sonda de temperatura de impulsión. (material) | 1.000 | 323.61 | 323.61 |
| mt35aia010a | m | Tubo curvable de PVC, corrugado, de color negro, de 16 mm de diámetro nominal, para canalización empotrada en obra de mampostería (paredes y techos). Resistencia a la compresión 320 N, resistencia al impacto 1 julio, temperatura de trabajo -5°C hasta 60°C, con grado de protección IP545, no propagador de la llama. (material) | 10.000 | 0.51 | 5.10 |
| mt42air900a | m | Cable eléctrico con conductor de cobre electrolítico recocido sin estañar, de 2x0,5+2x0,22 mm² de sección, AZX6CABLEBUS15 "AIRZONE", con aislamiento de PVC/A, suministrado en rollos de 15 m (material) | 10.000 | 1.41 | 14.10 |
| mo005 | h | Técnico instalador de climatización. (mano de obra) | 0.364 | 10.62 | 3.87 |
| mo104 | h | Ayudante instalador de climatización. (mano de obra) | 0.291 | 6.62 | 1.93 |
| % | % | Herramienta menor | 2 % | 472.43 | 9.45 |
|  |  | Costes directos |  |  | 481.88 |
