# Calefón a gasóleo, doméstico, de baja temperatura, de pie, para calefacción

- Propiedad del archivo: CYPE INGENIEROS, S.A.
- Formato: FIEBDC-3/2002
- Ámbito geográfico: Ecuador
- Divisa: USD
- Costes indirectos: 3.00 %
- Gastos generales: 13.00 %
- Beneficio industrial: 6.00 %
- IVA: 12.00 %

## I Instalaciones

### IC Calefacción, refrigeración, climatización y A.C.S.

#### ICC Calefones a gasóleo

**ICC115** Ud Calefón a gasóleo, doméstico, de baja temperatura, de pie, para calefacción.
Calefón de pie, de baja temperatura, con cuerpo de fundición de hierro gris GL 180 para quemador presurizado para gasóleo, potencia de calefacción 34 kW, peso 241 kg, dimensiones 773x600x848 mm, número de elementos 5, contenido de agua 49 l, presión máxima de trabajo 4 bar, quemador de gasóleo de llama azul de 37 kW de potencia, cuadro de regulación, de 154x366x327 mm, con cronotermostato modulante con sonda de temperatura exterior, kit de unión de calefón a gasóleo a colector o grupo de bombeo, kit de seguridad para calefón a gasóleo, kit de unión de calefón a gasóleo a vaso de expansión, sin incluir el ducto para evacuación de los productos de la combustión. Totalmente montada, conexionada y probada.
Incluye: Replanteo. Presentación de los elementos. Montaje del calefón y sus accesorios. Conexionado con las redes de conducción de agua, de gasóleo, de salubridad y eléctrica, y con el ducto de evacuación de los productos de la combustión. Puesta en marcha.
Criterio de medición de proyecto: Número de unidades previstas, según documentación gráfica de Proyecto.
Criterio de medición de obra: Se medirá el número de unidades realmente ejecutadas según especificaciones de Proyecto.

| Código | Ud | Descripción | Rendimiento | Precio | Importe |
|---|---|---|---|---|---|
| mt38cqj100k | Ud | Calefón de pie, de baja temperatura, con cuerpo de fundición de hierro gris GL 180 para quemador presurizado para gasóleo, potencia de calefacción 34 kW, peso 241 kg, dimensiones 773x600x848 mm, número de elementos 5, contenido de agua 49 l, presión máxima de trabajo 4 bar. (material) | 1.000 | 2345.81 | 2345.81 |
| mt38cqj101a | Ud | Cuadro de regulación, de 154x366x327 mm, con cronotermostato modulante con sonda de temperatura exterior. (material) | 1.000 | 685.91 | 685.91 |
| mt38cqj102k | Ud | Quemador de gasóleo de llama azul de 37 kW de potencia, para calefones de 33 a 41 kW de potencia. (material) | 1.000 | 1303.22 | 1303.22 |
| mt38cqj520a | Ud | Kit de seguridad para calefón a gasóleo, compuesto por manómetro, válvula de seguridad y purgador de aire. (material) | 1.000 | 152.27 | 152.27 |
| mt38cqj530a | Ud | Kit de unión de calefón a gasóleo a vaso de expansión, con válvula de llenado y vaciado. (material) | 1.000 | 152.27 | 152.27 |
| mt38www010 | Ud | Material auxiliar para instalaciones de calefacción. (material) | 1.000 | 2.36 | 2.36 |
| mo004 | h | Técnico calefactor. (mano de obra) | 3.570 | 10.62 | 37.91 |
| mo103 | h | Ayudante calefactor. (mano de obra) | 3.570 | 6.62 | 23.63 |
| % | % | Herramienta menor | 2 % | 4703.38 | 94.07 |
|  |  | Costes directos |  |  | 4797.45 |
