# Calefón a gasóleo, doméstico, de condensación, de pie, para calefacción y A.C.S

- Propiedad del archivo: CYPE INGENIEROS, S.A.
- Formato: FIEBDC-3/2002
- Ámbito geográfico: Ecuador
- Divisa: USD
- Costes indirectos: 3.00 %
- Gastos generales: 13.00 %
- Beneficio industrial: 6.00 %
- IVA: 12.00 %

## I Instalaciones

### IC Calefacción, refrigeración, climatización y A.C.S.

#### ICC Calefones a gasóleo

**ICC216** Ud Calefón a gasóleo, doméstico, de condensación, de pie, para calefacción y A.C.S.
Calefón de pie, de condensación con recuperador de acero inoxidable, con cuerpo de fundición de hierro gris GL 180 y quemador presurizado de gasóleo de llama azul, eficiencia energética clase A, potencia de calefacción 35 kW, peso 228 kg, dimensiones 773x600x848 mm, cuadro de regulación y cronotermostato modulante con sonda de temperatura exterior, caudal másico de gas de escape 0,0144 kg/s, con contenido de CO2 14%, presión de impulsión disponible 50 Pa, contenido de agua 49 l, kit de unión de calefón a gasóleo a circuito de calefacción, kit de seguridad para calefón a gasóleo, kit de unión de calefón a gasóleo a vaso de expansión, con interacumulador vertical de suelo, para producción de A.C.S. en combinación con calefón, de 300 l, con kit de conexión hidráulica para conectar el calefón a el acumulador. Sin incluir el ducto para evacuación de los productos de la combustión. Totalmente montada, conexionada y probada.
Incluye: Replanteo. Presentación de los elementos. Montaje del calefón y sus accesorios. Conexionado con las redes de conducción de agua, de gasóleo, de salubridad y eléctrica, y con el ducto de evacuación de los productos de la combustión. Puesta en marcha.
Criterio de medición de proyecto: Número de unidades previstas, según documentación gráfica de Proyecto.
Criterio de medición de obra: Se medirá el número de unidades realmente ejecutadas según especificaciones de Proyecto.

| Código | Ud | Descripción | Rendimiento | Precio | Importe |
|---|---|---|---|---|---|
| mt38cqj110k | Ud | Calefón de pie, de condensación con recuperador de acero inoxidable, con cuerpo de fundición de hierro gris GL 180 y quemador presurizado de gasóleo de llama azul, eficiencia energética clase A, potencia de calefacción 35 kW, peso 228 kg, dimensiones 773x600x848 mm, cuadro de regulación y cronotermostato modulante con sonda de temperatura exterior, caudal másico de gas de escape 0,0144 kg/s, con contenido de CO2 14%, presión de impulsión disponible 50 Pa, contenido de agua 49 l. (material) | 1.000 | 5747.91 | 5747.91 |
| mt38cqj519a | Ud | Kit de seguridad para calefón a gasóleo, compuesto por manómetro, válvula de seguridad y purgador de aire. (material) | 1.000 | 130.32 | 130.32 |
| mt38cqj530a | Ud | Kit de unión de calefón a gasóleo a vaso de expansión, con válvula de llenado y vaciado. (material) | 1.000 | 152.27 | 152.27 |
| mt38cqj575i | Ud | Interacumulador vertical de suelo, para producción de A.C.S. en combinación con calefón, de 300 l, de acero esmaltado, con intercambiador de un serpentín, eficiencia energética clase B, con aislamiento térmico de espuma rígida de poliuretano, protección contra la corrosión con ánodo de magnesio y control de temperatura por sonda NTC. (material) | 1.000 | 1872.53 | 1872.53 |
| mt38cqj580a | Ud | Kit de conexión hidráulica para conectar el calefón a el acumulador. (material) | 1.000 | 493.85 | 493.85 |
| mt38www012 | Ud | Material auxiliar para instalaciones de calefacción y A.C.S. (material) | 1.000 | 2.96 | 2.96 |
| mo004 | h | Técnico calefactor. (mano de obra) | 3.675 | 10.62 | 39.03 |
| mo103 | h | Ayudante calefactor. (mano de obra) | 3.675 | 6.62 | 24.33 |
| % | % | Herramienta menor | 2 % | 8463.20 | 169.26 |
|  |  | Costes directos |  |  | 8632.46 |
