# Depósito de combustible líquido, de superficie, de polietileno de alta densidad (PEAD/HDPE)

- Propiedad del archivo: CYPE INGENIEROS, S.A.
- Formato: FIEBDC-3/2002
- Ámbito geográfico: Ecuador
- Divisa: USD
- Costes indirectos: 3.00 %
- Gastos generales: 13.00 %
- Beneficio industrial: 6.00 %
- IVA: 12.00 %

## I Instalaciones

### IC Calefacción, refrigeración, climatización y A.C.S.

#### ICD Combustible líquido

**ICD120** Ud Depósito de combustible líquido, de superficie, de polietileno de alta densidad (PEAD/HDPE).
Depósito homologado de gasóleo, de superficie, colocado en el exterior del edificio, de polietileno de alta densidad (PEAD/HDPE), de pared simple contenido en bandeja, con una capacidad de 700 litros. Incluso bandeja, accesorios de conexión y elementos de protección según normativa. Totalmente montado, conexionado y probado.
Incluye: Colocación de la bandeja. Colocación del depósito. Montaje de accesorios.
Criterio de medición de proyecto: Número de unidades previstas, según documentación gráfica de Proyecto.
Criterio de medición de obra: Se medirá el número de unidades realmente ejecutadas según especificaciones de Proyecto.

| Código | Ud | Descripción | Rendimiento | Precio | Importe |
|---|---|---|---|---|---|
| mt38dep116a | Ud | Bandeja de recogida de derrames de polietileno de alta densidad (PEAD/HDPE). (material) | 1.000 | 131.01 | 131.01 |
| mt38dep099b | Ud | Depósito homologado de combustible líquido, de superficie, de polietileno de alta densidad (PEAD/HDPE), de simple pared, de 1200x640x1220 mm, con una capacidad de 700 litros y cuatro bocas de entrada/salida. (material) | 1.000 | 370.13 | 370.13 |
| mt38dep114a | Ud | Accesorios de carga, aspiración y ventilación para depósito de combustible líquido de polietileno de alta densidad (PEAD/HDPE). (material) | 1.000 | 36.80 | 36.80 |
| mo004 | h | Técnico calefactor. (mano de obra) | 0.738 | 10.62 | 7.84 |
| mo103 | h | Ayudante calefactor. (mano de obra) | 0.738 | 6.62 | 4.89 |
| % | % | Herramienta menor | 2 % | 550.67 | 11.01 |
|  |  | Costes directos |  |  | 561.68 |
