# Válvula de gasóleo

- Propiedad del archivo: CYPE INGENIEROS, S.A.
- Formato: FIEBDC-3/2002
- Ámbito geográfico: Ecuador
- Divisa: USD
- Costes indirectos: 3.00 %
- Gastos generales: 13.00 %
- Beneficio industrial: 6.00 %
- IVA: 12.00 %

## I Instalaciones

### IC Calefacción, refrigeración, climatización y A.C.S.

#### ICD Combustible líquido

**ICD150** Ud Válvula de gasóleo.
Válvula de esfera de latón niquelado para roscar de 3/8". Totalmente montada, conexionada y probada.
Incluye: Replanteo. Conexión de la válvula.
Criterio de medición de proyecto: Número de unidades previstas, según documentación gráfica de Proyecto.
Criterio de medición de obra: Se medirá el número de unidades realmente ejecutadas según especificaciones de Proyecto.

| Código | Ud | Descripción | Rendimiento | Precio | Importe |
|---|---|---|---|---|---|
| mt37sve010a | Ud | Válvula de esfera de latón niquelado para roscar de 3/8". (material) | 1.000 | 6.00 | 6.00 |
| mo004 | h | Técnico calefactor. (mano de obra) | 0.123 | 10.62 | 1.31 |
| mo103 | h | Ayudante calefactor. (mano de obra) | 0.123 | 6.62 | 0.81 |
| % | % | Herramienta menor | 2 % | 8.12 | 0.16 |
|  |  | Costes directos |  |  | 8.28 |
