# Calefón a gas, doméstico, de condensación, de pie, para calefacción

- Propiedad del archivo: CYPE INGENIEROS, S.A.
- Formato: FIEBDC-3/2002
- Ámbito geográfico: Ecuador
- Divisa: USD
- Costes indirectos: 3.00 %
- Gastos generales: 13.00 %
- Beneficio industrial: 6.00 %
- IVA: 12.00 %

## I Instalaciones

### IC Calefacción, refrigeración, climatización y A.C.S.

#### ICG Calefones a gas

**ICG225** Ud Calefón a gas, doméstico, de condensación, de pie, para calefacción.
Calefón de pie, de condensación con recuperador de acero inoxidable, con cuerpo de fundición de aluminio/silicio y quemador presurizado modulante a gas, eficiencia energética clase A, potencia de calefacción de 6,1 a 30 kW, dimensiones 820x600x795 mm, cuadro de regulación y cronotermostato modulante con sonda de temperatura exterior, caudal másico de gas de escape 13,1 kg/s a carga total y 2,6 kg/s a carga parcial, con contenido de CO2 9,1% a carga total y 9,3% a carga parcial, presión de impulsión disponible 100 Pa, temperatura de impulsión hasta 100°C, contenido de agua 27,4 l, kit de unión de calefón a gas a colector o grupo de bombeo, kit de seguridad para calefón a gas, kit de unión de calefón a gas a vaso de expansión, sin incluir el ducto para evacuación de los productos de la combustión. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cpj120e | Ud | Calefón de pie, de condensación con recuperador de acero inoxidable, con cuerpo de fundición de aluminio/silicio y quemador presurizado modulante a gas, eficiencia energética clase A, potencia de calefacción de 6,1 a 30 kW, dimensiones 820x600x795 mm, cuadro de regulación y cronotermostato modulante con sonda de temperatura exterior, caudal másico de gas de escape 13,1 kg/s a carga total y 2,6 kg/s a carga parcial, con contenido de CO2 9,1% a carga total y 9,3% a carga parcial, presión de impulsión disponible 100 Pa, temperatura de impulsión hasta 100°C, contenido de agua 27,4 l. (material) | 1.000 | 6104.58 | 6104.58 |
| mt38cqj521a | Ud | Kit de seguridad para calefón a gas, compuesto por manómetro, válvula de seguridad y purgador de aire. (material) | 1.000 | 245.56 | 245.56 |
| mt38cqj531a | Ud | Kit de unión de calefón a gas a vaso de expansión, con válvula de llenado y vaciado. (material) | 1.000 | 156.38 | 156.38 |
| mt38www010 | Ud | Material auxiliar para instalaciones de calefacción. (material) | 1.000 | 2.36 | 2.36 |
| mo004 | h | Técnico calefactor. (mano de obra) | 3.150 | 10.62 | 33.45 |
| mo103 | h | Ayudante calefactor. (mano de obra) | 3.150 | 6.62 | 20.85 |
| % | % | Herramienta menor | 2 % | 6563.18 | 131.26 |
|  |  | Costes directos |  |  | 6694.44 |
