# Generador de aire caliente con intercambiador de calor a gas, de suelo

- Propiedad del archivo: CYPE INGENIEROS, S.A.
- Formato: FIEBDC-3/2002
- Ámbito geográfico: Ecuador
- Divisa: USD
- Costes indirectos: 3.00 %
- Gastos generales: 13.00 %
- Beneficio industrial: 6.00 %
- IVA: 12.00 %

## I Instalaciones

### IC Calefacción, refrigeración, climatización y A.C.S.

#### ICK Unidades centralizadas de climatización a gas

**ICK030** Ud Generador de aire caliente con intercambiador de calor a gas, de suelo.
Generador de aire caliente con intercambiador de calor a gas, para instalación en suelo, interior, potencia calorífica nominal 122,3 kW, rendimiento nominal 87,5%, potencia calorífica nominal útil 107 kW, caudal de aire nominal 7600 m³/h, dimensiones 1060x760x1926 mm, alimentación eléctrica monofásica a 230 V, peso 250 kg, con cámara de combustión de acero inoxidable AISI 430, quemador a gas, intercambiador de calor de haz de tubos, ventiladores centrífugos de doble aspiración, equipamiento electrónico de mando, control y seguridad, envolvente de lámina de acero pintada y paneles de acceso desmontables de lámina de zinc, con aislamiento térmico, sin incluir el ducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc065d | Ud | Generador de aire caliente con intercambiador de calor a gas, para instalación en suelo, interior, potencia calorífica nominal 122,3 kW, rendimiento nominal 87,5%, potencia calorífica nominal útil 107 kW, caudal de aire nominal 7600 m³/h, dimensiones 1060x760x1926 mm, alimentación eléctrica monofásica a 230 V, peso 250 kg, con cámara de combustión de acero inoxidable AISI 430, quemador a gas, intercambiador de calor de haz de tubos, ventiladores centrífugos de doble aspiración, equipamiento electrónico de mando, control y seguridad, envolvente de lámina de acero pintada y paneles de acceso desmontables de lámina de zinc, con aislamiento térmico. (material) | 1.000 | 12582.01 | 12582.01 |
| mo005 | h | Técnico instalador de climatización. (mano de obra) | 3.919 | 10.62 | 41.62 |
| mo104 | h | Ayudante instalador de climatización. (mano de obra) | 3.919 | 6.62 | 25.94 |
| % | % | Herramienta menor | 2 % | 12649.57 | 252.99 |
|  |  | Costes directos |  |  | 12902.56 |
