# Derivación para línea frigorífica de líquido y de gas

- Propiedad del archivo: CYPE INGENIEROS, S.A.
- Formato: FIEBDC-3/2002
- Ámbito geográfico: Ecuador
- Divisa: USD
- Costes indirectos: 3.00 %
- Gastos generales: 13.00 %
- Beneficio industrial: 6.00 %
- IVA: 12.00 %

## I Instalaciones

### IC Calefacción, refrigeración, climatización y A.C.S.

#### ICN Unidades autónomas de climatización

**ICN011** Ud Derivación para línea frigorífica de líquido y de gas.
Derivación de línea frigorífica formada por conjunto de dos colectores, uno para la línea de líquido y otro para la línea de gas, de 8 salidas cada uno, con una potencia frigorífica total mayor de 70,3 kW y menor o igual a 135,2 kW de las unidades interiores conectadas aguas abajo.
Incluye: Conexionado.
Criterio de medición de proyecto: Número de unidades previstas, según documentación gráfica de Proyecto.
Criterio de medición de obra: Se medirá el número de unidades realmente ejecutadas según especificaciones de Proyecto.

| Código | Ud | Descripción | Rendimiento | Precio | Importe |
|---|---|---|---|---|---|
| mt42sam014r | Ud | Conjunto de dos colectores, uno para la línea de líquido y otro para la línea de gas, de 8 salidas cada uno, con una potencia frigorífica total mayor de 70,3 kW y menor o igual a 135,2 kW de las unidades interiores conectadas aguas abajo. (material) | 1.000 | 521.29 | 521.29 |
| mo005 | h | Técnico instalador de climatización. (mano de obra) | 0.060 | 10.62 | 0.64 |
| mo104 | h | Ayudante instalador de climatización. (mano de obra) | 0.060 | 6.62 | 0.40 |
| % | % | Herramienta menor | 2 % | 522.33 | 10.45 |
|  |  | Costes directos |  |  | 532.78 |
