# Carga de gas refrigerante

- Propiedad del archivo: CYPE INGENIEROS, S.A.
- Formato: FIEBDC-3/2002
- Ámbito geográfico: Ecuador
- Divisa: USD
- Costes indirectos: 3.00 %
- Gastos generales: 13.00 %
- Beneficio industrial: 6.00 %
- IVA: 12.00 %

## I Instalaciones

### IC Calefacción, refrigeración, climatización y A.C.S.

#### ICN Unidades autónomas de climatización

**ICN012** kg Carga de gas refrigerante.
Carga de la instalación con gas refrigerante R-410A, suministrado en botella con 50 kg de refrigerante.
Incluye: Carga del gas refrigerante.
Criterio de medición de proyecto: Peso teórico de la carga, estimado a partir de la densidad aparente, de la presión y del volumen a ocupar, según documentación gráfica de Proyecto.
Criterio de medición de obra: Se determinará el peso de la carga realmente introducida en la instalación, según especificaciones de Proyecto.

| Código | Ud | Descripción | Rendimiento | Precio | Importe |
|---|---|---|---|---|---|
| mt42lin100a | kg | Gas refrigerante R-410A, suministrado en botella con 50 kg de refrigerante. (material) | 1.000 | 21.53 | 21.53 |
| mo005 | h | Técnico instalador de climatización. (mano de obra) | 0.120 | 10.62 | 1.27 |
| mo104 | h | Ayudante instalador de climatización. (mano de obra) | 0.120 | 6.62 | 0.79 |
| % | % | Herramienta menor | 2 % | 23.59 | 0.47 |
|  |  | Costes directos |  |  | 24.06 |
