# Chimenea individual de doble pared de acero inoxidable, con aislamiento, con resistencia al fuego

- Propiedad del archivo: CYPE INGENIEROS, S.A.
- Formato: FIEBDC-3/2002
- Ámbito geográfico: Ecuador
- Divisa: USD
- Costes indirectos: 3.00 %
- Gastos generales: 13.00 %
- Beneficio industrial: 6.00 %
- IVA: 12.00 %

## I Instalaciones

### IC Calefacción, refrigeración, climatización y A.C.S.

#### ICO Sistemas de evacuación de los productos de la combustión

**ICO112** m Chimenea individual de doble pared de acero inoxidable, con aislamiento, con resistencia al fuego.
Chimenea modular metálica, con una resistencia al fuego de 120 minutos, formada por tubo de doble pared con aislamiento y junta de estanqueidad exterior, de 80 mm de diámetro interior, compuesto por pared interior de acero inoxidable AISI 316L y pared exterior de acero inoxidable AISI 304, con aislamiento de lana de roca entre paredes, de 100 mm de espesor, con junta de estanqueidad exterior de silicona, resistencia al fuego EI 120 (ho/ve i<=>o), temperatura máxima de 600°C, presión de trabajo de hasta 5000 Pa, para evacuación de los productos de la combustión. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din281a | Ud | Material auxiliar para montaje y sujeción a la obra de los tubos de doble pared con aislamiento y junta de estanqueidad exterior, de 80 mm de diámetro interior. (material) | 1.000 | 22.40 | 22.40 |
| mt20din280an | m | Tubo de doble pared con aislamiento y junta de estanqueidad exterior, de 80 mm de diámetro interior, compuesto por pared interior de acero inoxidable AISI 316L y pared exterior de acero inoxidable AISI 304, con aislamiento de lana de roca entre paredes, de 100 mm de espesor, con junta de estanqueidad exterior de silicona, resistencia al fuego EI 120 (ho/ve i<=>o), temperatura máxima de 600°C, presión de trabajo de hasta 5000 Pa, con el precio incrementado el 65% en concepto de accesorios, piezas especiales y módulos finales. (material) | 1.000 | 616.06 | 616.06 |
| mo004 | h | Técnico calefactor. (mano de obra) | 0.376 | 10.62 | 3.99 |
| mo103 | h | Ayudante calefactor. (mano de obra) | 0.376 | 6.62 | 2.49 |
| % | % | Herramienta menor | 2 % | 644.94 | 12.90 |
|  |  | Costes directos |  |  | 657.84 |
