# Medidor de agua

- Propiedad del archivo: CYPE INGENIEROS, S.A.
- Formato: FIEBDC-3/2002
- Ámbito geográfico: Ecuador
- Divisa: USD
- Costes indirectos: 3.00 %
- Gastos generales: 13.00 %
- Beneficio industrial: 6.00 %
- IVA: 12.00 %

## I Instalaciones

### IC Calefacción, refrigeración, climatización y A.C.S.

#### ICS Sistemas de conducción de agua

**ICS090** Ud Medidor de agua.
Medidor de agua para calefacción de chorro múltiple, con emisor de impulsos, para roscar, de 25 mm de diámetro nominal y temperatura máxima del líquido conducido 120°C.
Incluye: Replanteo. Colocación. Conexionado. Comprobación de su correcto funcionamiento.
Criterio de medición de proyecto: Número de unidades previstas, según documentación gráfica de Proyecto.
Criterio de medición de obra: Se medirá el número de unidades realmente ejecutadas según especificaciones de Proyecto.

| Código | Ud | Descripción | Rendimiento | Precio | Importe |
|---|---|---|---|---|---|
| mt37cic055c | Ud | Medidor de agua para calefacción de chorro múltiple, con emisor de impulsos, para roscar, de 25 mm de diámetro nominal y temperatura máxima del líquido conducido 120°C. (material) | 1.000 | 415.07 | 415.07 |
| mt38www012 | Ud | Material auxiliar para instalaciones de calefacción y A.C.S. (material) | 1.000 | 2.96 | 2.96 |
| mo004 | h | Técnico calefactor. (mano de obra) | 0.571 | 10.62 | 6.06 |
| % | % | Herramienta menor | 2 % | 424.09 | 8.48 |
|  |  | Costes directos |  |  | 432.57 |
