# Grupo hidráulico para circuitos de calefacción, con intercambiador para producción de A.C.S

- Propiedad del archivo: CYPE INGENIEROS, S.A.
- Formato: FIEBDC-3/2002
- Ámbito geográfico: Ecuador
- Divisa: USD
- Costes indirectos: 3.00 %
- Gastos generales: 13.00 %
- Beneficio industrial: 6.00 %
- IVA: 12.00 %

## I Instalaciones

### IC Calefacción, refrigeración, climatización y A.C.S.

#### ICS Sistemas de conducción de agua

**ICS113** Ud Grupo hidráulico para circuitos de calefacción, con intercambiador para producción de A.C.S.
Estación de descentralización con carcasa con aislamiento térmico de EPP, para producción de A.C.S. instantánea, caudal de 19 l/min, con conexiones para el circuito de calefacción por radiadores o con fancoils, de 578x280x390 mm, con intercambiador de placas de acero inoxidable con aislamiento térmico, válvula de control proporcional de caudal para prioridad de A.C.S., válvula reguladora de presión diferencial, válvula termostática para el servicio de A.C.S., conexiones para la bomba de recirculación para A.C.S. y bypass con válvula termostática.
Incluye: Replanteo. Colocación. Conexionado y comprobación de su correcto funcionamiento.
Criterio de medición de proyecto: Número de unidades previstas, según documentación gráfica de Proyecto.
Criterio de medición de obra: Se medirá el número de unidades realmente ejecutadas según especificaciones de Proyecto.

| Código | Ud | Descripción | Rendimiento | Precio | Importe |
|---|---|---|---|---|---|
| mt38eup315a | Ud | Estación de descentralización con carcasa con aislamiento térmico de EPP, para producción de A.C.S. instantánea, caudal de 19 l/min, con conexiones para el circuito de calefacción por radiadores o con fancoils, de 578x280x390 mm, con intercambiador de placas de acero inoxidable con aislamiento térmico, válvula de control proporcional de caudal para prioridad de A.C.S., válvula reguladora de presión diferencial, válvula termostática para el servicio de A.C.S., conexiones para la bomba de recirculación para A.C.S. y bypass con válvula termostática. (material) | 1.000 | 2949.40 | 2949.40 |
| mo004 | h | Técnico calefactor. (mano de obra) | 0.970 | 10.62 | 10.30 |
| mo103 | h | Ayudante calefactor. (mano de obra) | 0.970 | 6.62 | 6.42 |
| % | % | Herramienta menor | 2 % | 2966.12 | 59.32 |
|  |  | Costes directos |  |  | 3025.44 |
