# Sensor de vibración, mecánico

- Propiedad del archivo: CYPE INGENIEROS, S.A.
- Formato: FIEBDC-3/2002
- Ámbito geográfico: Ecuador
- Divisa: USD
- Costes indirectos: 3.00 %
- Gastos generales: 13.00 %
- Beneficio industrial: 6.00 %
- IVA: 12.00 %

## I Instalaciones

### ID Seguridad

#### IDE Detectores sísmicos

**IDE030** Ud Sensor de vibración, mecánico.
Sensor de vibración mecánico, con posibilidad de funcionamiento de forma independiente o bien como esclavo conjuntamente con un detector de vibración electrónico. Instalación en puerta o en ventana. Incluso elementos de fijación.
Incluye: Replanteo. Fijación a la superficie soporte. Montaje, conexionado y comprobación de su correcto funcionamiento.
Criterio de medición de proyecto: Número de unidades previstas, según documentación gráfica de Proyecto.
Criterio de medición de obra: Se medirá el número de unidades realmente ejecutadas según especificaciones de Proyecto.

| Código | Ud | Descripción | Rendimiento | Precio | Importe |
|---|---|---|---|---|---|
| mt41ing130 | Ud | Sensor de vibración mecánico, con posibilidad de funcionamiento de forma independiente o bien como esclavo conjuntamente con un detector de vibración electrónico, para instalar en puertas y ventanas. Incluso elementos de fijación. (material) | 1.000 | 67.02 | 67.02 |
| mo006 | h | Técnico instalador de redes y equipos de detección y seguridad. (mano de obra) | 0.241 | 10.62 | 2.56 |
| mo105 | h | Ayudante instalador de redes y equipos de detección y seguridad. (mano de obra) | 0.241 | 6.62 | 1.60 |
| % | % | Herramienta menor | 2 % | 71.18 | 1.42 |
|  |  | Costes directos |  |  | 72.60 |
