# Detector de inundación vía radio

- Propiedad del archivo: CYPE INGENIEROS, S.A.
- Formato: FIEBDC-3/2002
- Ámbito geográfico: Ecuador
- Divisa: USD
- Costes indirectos: 3.00 %
- Gastos generales: 13.00 %
- Beneficio industrial: 6.00 %
- IVA: 12.00 %

## I Instalaciones

### ID Seguridad

#### IDR Centrales de intrusión vía radio

**IDR042** Ud Detector de inundación vía radio.
Detector de inundación con comunicación vía radio, retardo de 30 segundos para evitar falsas alarmas, con batería de litio de 12 V y cable de 2,4 m. Incluso elementos de fijación.
Incluye: Replanteo. Fijación a la superficie soporte. Montaje, conexionado y comprobación de su correcto funcionamiento.
Criterio de medición de proyecto: Número de unidades previstas, según documentación gráfica de Proyecto.
Criterio de medición de obra: Se medirá el número de unidades realmente ejecutadas según especificaciones de Proyecto.

| Código | Ud | Descripción | Rendimiento | Precio | Importe |
|---|---|---|---|---|---|
| mt41ing242a | Ud | Detector de inundación con comunicación vía radio, retardo de 30 segundos para evitar falsas alarmas, con batería de litio de 12 V y cable de 2,4 m. Incluso elementos de fijación. (material) | 1.000 | 121.60 | 121.60 |
| mo006 | h | Técnico instalador de redes y equipos de detección y seguridad. (mano de obra) | 0.241 | 10.62 | 2.56 |
| mo105 | h | Ayudante instalador de redes y equipos de detección y seguridad. (mano de obra) | 0.241 | 6.62 | 1.60 |
| % | % | Herramienta menor | 2 % | 125.76 | 2.52 |
|  |  | Costes directos |  |  | 128.28 |
