# Conjunto de central microprocesada y teclado

- Propiedad del archivo: CYPE INGENIEROS, S.A.
- Formato: FIEBDC-3/2002
- Ámbito geográfico: Ecuador
- Divisa: USD
- Costes indirectos: 3.00 %
- Gastos generales: 13.00 %
- Beneficio industrial: 6.00 %
- IVA: 12.00 %

## I Instalaciones

### ID Seguridad

#### IDT Centrales de intrusión cableadas

**IDT010** Ud Conjunto de central microprocesada y teclado.
Central microprocesada bidireccional con transmisor telefónico integrado, para un máximo de 8 zonas, ampliable a 56 mediante módulo opcional, control de 1 zona las 24 horas, de 245x345x77 mm mm, con llave mecánica para puesta en marcha y desactivación y 1 relé de salida y 4 salidas eléctricas Open Colector, admite hasta 4 teclados y 4 lectores de llave con 2 zonas suplementarias de alarma en cada uno de ellos, divisible en 3 particiones, conversión a sistema híbrido supervisado (cableado/vía radio) mediante módulo opcional, memoria de hasta 64 eventos, 8 formatos de transmisión, transmisión verbal mediante módulo opcional, programable mediante teclado, con PC local mediante el protocolo RS232 o bien vía módem a través de la línea telefónica usando el software Fast Link, teclado y 2 módulos de ampliación de 8 zonas de alarma por módulo.
Incluye: Replanteo. Fijación al paramento. Montaje, conexionado y comprobación de su correcto funcionamiento.
Criterio de medición de proyecto: Número de unidades previstas, según documentación gráfica de Proyecto.
Criterio de medición de obra: Se medirá el número de unidades realmente ejecutadas según especificaciones de Proyecto.

| Código | Ud | Descripción | Rendimiento | Precio | Importe |
|---|---|---|---|---|---|
| mt41ing310d | Ud | Central microprocesada bidireccional con transmisor telefónico integrado, para un máximo de 8 zonas, ampliable a 56 mediante módulo opcional, control de 1 zona las 24 horas, de 245x345x77 mm mm, con llave mecánica para puesta en marcha y desactivación y 1 relé de salida y 4 salidas eléctricas Open Colector, admite hasta 4 teclados y 4 lectores de llave con 2 zonas suplementarias de alarma en cada uno de ellos, divisible en 3 particiones, conversión a sistema híbrido supervisado (cableado/vía radio) mediante módulo opcional, memoria de hasta 64 eventos, 8 formatos de transmisión, transmisión verbal mediante módulo opcional, programable mediante teclado, con PC local mediante el protocolo RS232 o bien vía módem a través de la línea telefónica usando el software Fast Link. (material) | 1.000 | 282.73 | 282.73 |
| mt41ing320d | Ud | Teclado con pantalla LCD, de 141x109x34 mm, con sistema de teclas iluminadas y protección antiapertura. (material) | 1.000 | 93.54 | 93.54 |
| mt41ing330a | Ud | Módulo de ampliación de 8 zonas de alarma, con protección antiapertura, 1 entrada auxiliar y 4 salidas eléctricas. (material) | 2.000 | 116.31 | 232.62 |
| mo006 | h | Técnico instalador de redes y equipos de detección y seguridad. (mano de obra) | 2.837 | 10.62 | 30.13 |
| mo105 | h | Ayudante instalador de redes y equipos de detección y seguridad. (mano de obra) | 2.837 | 6.62 | 18.78 |
| % | % | Herramienta menor | 2 % | 657.80 | 13.16 |
|  |  | Costes directos |  |  | 670.96 |
