# Toma de audio, vídeo, voz y datos, empotrada, antivandálica

- Propiedad del archivo: CYPE INGENIEROS, S.A.
- Formato: FIEBDC-3/2002
- Ámbito geográfico: Ecuador
- Divisa: USD
- Costes indirectos: 3.00 %
- Gastos generales: 13.00 %
- Beneficio industrial: 6.00 %
- IVA: 12.00 %

## I Instalaciones

### IE Eléctricas

#### IEM Mecanismos

**IEM117** Ud Toma de audio, vídeo, voz y datos, empotrada, antivandálica.
Toma simple, RJ-45 categoría 5e U/UTP, antivandálica, con grados de protección IP40 e IK07, gama media, con tapa, de color y marco embellecedor para 1 elemento, de color. Instalación empotrada.
Criterio de valoración económica: El precio no incluye la caja para mecanismo empotrado.
Incluye: Montaje, conexionado y comprobación de su correcto funcionamiento.
Criterio de medición de proyecto: Número de unidades previstas, según documentación gráfica de Proyecto.
Criterio de medición de obra: Se medirá el número de unidades realmente ejecutadas según especificaciones de Proyecto.

| Código | Ud | Descripción | Rendimiento | Precio | Importe |
|---|---|---|---|---|---|
| mt40gmg710a | Ud | Toma simple, RJ-45 categoría 5e U/UTP, antivandálica, con grados de protección IP40 e IK07, según IEC 60439, para empotrar, gama media. (material) | 1.000 | 16.17 | 16.17 |
| mt40gmg715b | Ud | Tapa antivandálica, con grados de protección IP40 e IK07, según IEC 60439 para toma simple, gama media, de color. (material) | 1.000 | 3.79 | 3.79 |
| mt33gmg960b | Ud | Marco embellecedor antivandálico, con grados de protección IP40 e IK07, según IEC 60439, para 1 elemento, gama media, de color. (material) | 1.000 | 11.01 | 11.01 |
| mo003 | h | Electricista. (mano de obra) | 0.277 | 10.62 | 2.94 |
| % | % | Herramienta menor | 2 % | 33.91 | 0.68 |
|  |  | Costes directos |  |  | 34.59 |
