# Regulador electrónico de tensión, empotrado

- Propiedad del archivo: CYPE INGENIEROS, S.A.
- Formato: FIEBDC-3/2002
- Ámbito geográfico: Ecuador
- Divisa: USD
- Costes indirectos: 3.00 %
- Gastos generales: 13.00 %
- Beneficio industrial: 6.00 %
- IVA: 12.00 %

## I Instalaciones

### IE Eléctricas

#### IEM Mecanismos

**IEM100** Ud Regulador electrónico de tensión, empotrado.
Regulador electrónico de tensión con mando rotativo, gama básica, con tapa y botón, de color blanco y marco embellecedor para 1 elemento, de color blanco. Instalación empotrada.
Criterio de valoración económica: El precio no incluye la caja para mecanismo empotrado.
Incluye: Montaje, conexionado y comprobación de su correcto funcionamiento.
Criterio de medición de proyecto: Número de unidades previstas, según documentación gráfica de Proyecto.
Criterio de medición de obra: Se medirá el número de unidades realmente ejecutadas según especificaciones de Proyecto.

| Código | Ud | Descripción | Rendimiento | Precio | Importe |
|---|---|---|---|---|---|
| mt33gbg250a | Ud | Regulador electrónico de tensión con mando rotativo, para empotrar, gama básica, de 230 V de tensión de alimentación, para lámparas incandescentes o halógenas, de 40 a 500 W de potencia total instalada, lámparas halógenas de bajo voltaje con transformador electromagnético, de 40 a 500 VA de potencia total instalada y lámparas halógenas de bajo voltaje con transformador electrónico de 40 a 300 VA de potencia total instalada, con fusible de protección de 2,5 A de intensidad nominal, según EN 60669. (material) | 1.000 | 141.38 | 141.38 |
| mt33gbg255a | Ud | Tapa y botón, para regulador electrónico de tensión con mando rotativo, gama básica, de color blanco. (material) | 1.000 | 4.88 | 4.88 |
| mt33gbg950a | Ud | Marco embellecedor para 1 elemento, gama básica, de color blanco. (material) | 1.000 | 2.75 | 2.75 |
| mo003 | h | Electricista. (mano de obra) | 0.229 | 10.93 | 2.50 |
| % | % | Herramienta menor | 2 % | 151.51 | 3.03 |
|  |  | Costes directos |  |  | 154.54 |
