# Regulador electrónico de tensión, de superficie, estanco

- Propiedad del archivo: CYPE INGENIEROS, S.A.
- Formato: FIEBDC-3/2002
- Ámbito geográfico: Ecuador
- Divisa: USD
- Costes indirectos: 3.00 %
- Gastos generales: 13.00 %
- Beneficio industrial: 6.00 %
- IVA: 12.00 %

## I Instalaciones

### IE Eléctricas

#### IEM Mecanismos

**IEM106** Ud Regulador electrónico de tensión, de superficie, estanco.
Regulador electrónico de tensión, estanco, con mando rotativo, con grado de protección IP44, monobloc, de material termoplástico color gris. Instalación en superficie.
Incluye: Montaje, conexionado y comprobación de su correcto funcionamiento.
Criterio de medición de proyecto: Número de unidades previstas, según documentación gráfica de Proyecto.
Criterio de medición de obra: Se medirá el número de unidades realmente ejecutadas según especificaciones de Proyecto.

| Código | Ud | Descripción | Rendimiento | Precio | Importe |
|---|---|---|---|---|---|
| mt33gir365a | Ud | Regulador electrónico de tensión, estanco, con mando rotativo, con grado de protección IP44, monobloc, de material termoplástico color gris, tensión de alimentación 230 V, para lámparas incandescentes o halógenas, de 40 a 400 W de potencia total instalada. (material) | 1.000 | 103.46 | 103.46 |
| mo003 | h | Electricista. (mano de obra) | 0.181 | 10.93 | 1.98 |
| % | % | Herramienta menor | 2 % | 105.44 | 2.11 |
|  |  | Costes directos |  |  | 107.55 |
