# Llave de paso

- Propiedad del archivo: CYPE INGENIEROS, S.A.
- Formato: FIEBDC-3/2002
- Ámbito geográfico: Ecuador
- Divisa: USD
- Costes indirectos: 3.00 %
- Gastos generales: 13.00 %
- Beneficio industrial: 6.00 %
- IVA: 12.00 %

## I Instalaciones

### IF Plomería

#### IFI Instalación interior

**IFI008** Ud Llave de paso.
Válvula de esfera de latón niquelado para roscar de 3/8".
Incluye: Replanteo. Conexión de la válvula a los tubos. Comprobación de su correcto funcionamiento.
Criterio de medición de proyecto: Número de unidades previstas, según documentación gráfica de Proyecto.
Criterio de medición de obra: Se medirá el número de unidades realmente ejecutadas según especificaciones de Proyecto.

| Código | Ud | Descripción | Rendimiento | Precio | Importe |
|---|---|---|---|---|---|
| mt37sve010a | Ud | Válvula de esfera de latón niquelado para roscar de 3/8". (material) | 1.000 | 6.00 | 6.00 |
| mt37www010 | Ud | Material auxiliar para instalaciones de plomería. (material) | 1.000 | 2.01 | 2.01 |
| mo008 | h | Plomero. (mano de obra) | 0.080 | 10.62 | 0.85 |
| mo107 | h | Ayudante plomero. (mano de obra) | 0.080 | 6.62 | 0.53 |
| % | % | Herramienta menor | 2 % | 9.39 | 0.19 |
|  |  | Costes directos |  |  | 9.58 |
