# Grifo

- Propiedad del archivo: CYPE INGENIEROS, S.A.
- Formato: FIEBDC-3/2002
- Ámbito geográfico: Ecuador
- Divisa: USD
- Costes indirectos: 3.00 %
- Gastos generales: 13.00 %
- Beneficio industrial: 6.00 %
- IVA: 12.00 %

## I Instalaciones

### IF Plomería

#### IFW Elementos

**IFW030** Ud Grifo.
Grifo para lavadora o lavavajillas, de latón cromado, de 1/2" de diámetro.
Incluye: Replanteo. Colocación. Conexionado y comprobación de su correcto funcionamiento.
Criterio de medición de proyecto: Número de unidades previstas, según documentación gráfica de Proyecto.
Criterio de medición de obra: Se medirá el número de unidades realmente ejecutadas según especificaciones de Proyecto.

| Código | Ud | Descripción | Rendimiento | Precio | Importe |
|---|---|---|---|---|---|
| mt37sgl030a | Ud | Grifo para lavadora o lavavajillas, de latón cromado, de 1/2" de diámetro. (material) | 1.000 | 19.56 | 19.56 |
| mt37www010 | Ud | Material auxiliar para instalaciones de plomería. (material) | 1.000 | 2.02 | 2.02 |
| mo008 | h | Plomero. (mano de obra) | 0.120 | 10.93 | 1.31 |
| mo107 | h | Ayudante plomero. (mano de obra) | 0.120 | 6.81 | 0.82 |
| % | % | Herramienta menor | 2 % | 23.71 | 0.47 |
|  |  | Costes directos |  |  | 24.18 |
