# Caja de revisión

- Propiedad del archivo: CYPE INGENIEROS, S.A.
- Formato: FIEBDC-3/2002
- Ámbito geográfico: Ecuador
- Divisa: USD
- Costes indirectos: 3.00 %
- Gastos generales: 13.00 %
- Beneficio industrial: 6.00 %
- IVA: 12.00 %

## I Instalaciones

### IF Plomería

#### IFW Elementos

**IFW070** Ud Caja de revisión.
Formación de caja de revisión enterrada, de dimensiones interiores 40x40x50 cm, de hormigón simple en sitio f'c=350 kg/cm² (35 MPa), clase de exposición F0 S2 P1 C0, tamaño máximo del agregado 19 mm, consistencia blanda, sobre solera de hormigón simple f'c=310 kg/cm² (31 MPa), clase de exposición F0 S2 P1 C0, tamaño máximo del agregado 19 mm, consistencia blanda de 15 cm de espesor, con marco y tapa de fundición carga de rotura 125 kN, para alojamiento de la válvula; previa excavación con medios manuales y posterior relleno del trasdós con material granular. Incluso molde reutilizable de lámina metálica, amortizable en 20 usos.
Criterio de valoración económica: El precio no incluye la válvula.
Incluye: Replanteo. Excavación con medios manuales. Eliminación de las tierras sueltas del fondo de la excavación. Vaciado y compactación del hormigón en formación de solera. Colocación del encofrado metálico. Vaciado y compactación del hormigón en formación de la caja de revisión previa humectación del encofrado. Retirada del encofrado. Conexionado de los tubos a la caja de revisión. Colocación de la tapa. Relleno del trasdós.
Criterio de medición de proyecto: Número de unidades previstas, según documentación gráfica de Proyecto.
Criterio de medición de obra: Se medirá el número de unidades realmente ejecutadas según especificaciones de Proyecto.

| Código | Ud | Descripción | Rendimiento | Precio | Importe |
|---|---|---|---|---|---|
| mt10hmf050cpe | m³ | Hormigón simple f'c=310 kg/cm² (31 MPa), clase de exposición F0 S2 P1 C0, tamaño máximo del agregado 19 mm, consistencia blanda, premezclado en planta, según NEC-11 y ACI 318. (material) | 0.074 | 108.53 | 8.03 |
| mt08aaa010a | m³ | Agua. (material) | 0.006 | 1.84 | 0.01 |
| mt01arg005a | t | Arena de cantera, para mortero preparado en obra. (material) | 0.021 | 24.50 | 0.51 |
| mt08cem000c | kg | Cemento gris en sacos. (material) | 6.480 | 0.17 | 1.10 |
| mt08adt010 | kg | Aditivo hidrófugo para impermeabilización de morteros u hormigones. (material) | 0.130 | 1.47 | 0.19 |
| mt08epr030a | Ud | Molde reutilizable para formación de cajas de revisión de sección cuadrada de 40x40x50 cm, de lámina metálica, incluso accesorios de montaje. (material) | 0.050 | 223.69 | 11.18 |
| mt10hmf050cqe | m³ | Hormigón simple f'c=350 kg/cm² (35 MPa), clase de exposición F0 S2 P1 C0, tamaño máximo del agregado 19 mm, consistencia blanda, premezclado en planta, según NEC-11 y ACI 318. (material) | 0.125 | 114.21 | 14.28 |
| mt11tfa010a | Ud | Marco y tapa de fundición, 40x40 cm, para caja de revisión registrable, carga de rotura 125 kN. (material) | 1.000 | 30.12 | 30.12 |
| mt01arr010a | t | Grava de cantera, de 19 a 25 mm de diámetro. (material) | 0.355 | 15.66 | 5.56 |
| au00auh040 |  | Vibrador de hormigón, eléctrico. | 1.000 | 0.00 | 0.00 |
| mo020 | h | Albañil. (mano de obra) | 1.083 | 10.64 | 11.52 |
| mo113 | h | Peón de albañil. (mano de obra) | 1.501 | 6.56 | 9.85 |
| % | % | Herramienta menor | 2 % | 92.35 | 1.85 |
|  |  | Costes directos |  |  | 94.20 |
