# Válvula limitadora de presión de latón, de 2 1/2" DN 63 mm de diámetro, presión máxima de entrada de 25 bar

- Propiedad del archivo: CYPE INGENIEROS, S.A.
- Formato: FIEBDC-3/2002
- Ámbito geográfico: Ecuador
- Costes indirectos: 0.03 %
- Gastos generales: 13.00 %
- Beneficio industrial: 6.00 %
- IVA: 12.00 %

## I Instalaciones

### IF Plomería

#### IFW Elementos

**IFW060** Ud Válvula limitadora de presión de latón, de 2 1/2" DN 63 mm de diámetro, presión máxima de entrada de 25 bar.
Suministro e instalación de válvula limitadora de presión de latón, de 2 1/2" DN 63 mm de diámetro, presión máxima de entrada de 25 bar y presión de salida regulable entre 0,5 y 6 bar. Incluso manómetro, elementos de montaje y demás accesorios necesarios para su correcto funcionamiento. Totalmente montada, conexionada y probada.
Incluye: Replanteo. Conexionado.
Criterio de medición de proyecto: Número de unidades previstas, según documentación gráfica de Proyecto.
Criterio de medición de obra: Se medirá el número de unidades realmente ejecutadas según especificaciones de Proyecto.

| Código | Ud | Descripción | Rendimiento | Precio | Importe |
|---|---|---|---|---|---|
| mt37svl020g | Ud | Válvula limitadora de presión de latón, de 2 1/2" DN 63 mm de diámetro, presión máxima de entrada de 25 bar y presión de salida regulable entre 0,5 y 6 bar, temperatura máxima de 130°C, con racores. (material) | 1.000 | 266.90 | 266.90 |
| mt42www041 | Ud | Manómetro con baño de glicerina y diámetro de esfera de 100 mm, con toma vertical, para montaje roscado de 1/4", escala de presión de 0 a 10 bar. (material) | 1.000 | 14.75 | 14.75 |
| mt37www010 | Ud | Material auxiliar para instalaciones de plomería. (material) | 1.000 | 1.42 | 1.42 |
| mo007 | h | Plomero. (mano de obra) | 0.316 | 4.53 | 1.43 |
| mo100 | h | Ayudante plomero. (mano de obra) | 0.316 | 3.07 | 0.97 |
| % | % | Costes directos complementarios | 2 % | 285.47 | 5.71 |
|  |  | Costes directos |  |  | 291.18 |
