# Válvula de gas

- Propiedad del archivo: CYPE INGENIEROS, S.A.
- Formato: FIEBDC-3/2002
- Ámbito geográfico: Ecuador
- Divisa: USD
- Costes indirectos: 3.00 %
- Gastos generales: 13.00 %
- Beneficio industrial: 6.00 %
- IVA: 12.00 %

## I Instalaciones

### IG Gases combustibles

#### IGW Elementos

**IGW020** Ud Válvula de gas.
Llave de esfera de acero inoxidable con mando de palanca, con bridas en ambos lados de 1" de diámetro, PN=40 bar.
Incluye: Montaje, conexionado y comprobación de su correcto funcionamiento.
Criterio de medición de proyecto: Número de unidades previstas, según documentación gráfica de Proyecto.
Criterio de medición de obra: Se medirá el número de unidades realmente ejecutadas según especificaciones de Proyecto.

| Código | Ud | Descripción | Rendimiento | Precio | Importe |
|---|---|---|---|---|---|
| mt43acv110c | Ud | Llave de esfera de acero inoxidable con mando de palanca, con bridas en ambos lados de 1" de diámetro, PN=40 bar. (material) | 1.000 | 280.55 | 280.55 |
| mo010 | h | Técnico de gas. (mano de obra) | 0.301 | 10.62 | 3.20 |
| mo109 | h | Ayudante instalador de gas. (mano de obra) | 0.301 | 6.62 | 1.99 |
| % | % | Herramienta menor | 2 % | 285.74 | 5.71 |
|  |  | Costes directos |  |  | 291.45 |
