# Tubería de acero negro, sin soldadura

- Propiedad del archivo: CYPE INGENIEROS, S.A.
- Formato: FIEBDC-3/2002
- Ámbito geográfico: Ecuador
- Divisa: USD
- Costes indirectos: 3.00 %
- Gastos generales: 13.00 %
- Beneficio industrial: 6.00 %
- IVA: 12.00 %

## I Instalaciones

### IH Tuberías para fluidos

#### IHA Tuberías de acero

**IHA020** m Tubería de acero negro, sin soldadura.
Tubería formada por tubo de acero negro estirado sin soldadura, serie M, de 1" DN 25 mm de diámetro y 3,2 mm de espesor. Instalación en superficie. Incluso material auxiliar para montaje y sujeción a la obra, accesorios y piezas especiales.
Incluye: Replanteo. Colocación y fijación de tubos, accesorios y piezas especiales.
Criterio de medición de proyecto: Longitud medida según documentación gráfica de Proyecto.
Criterio de medición de obra: Se medirá la longitud realmente ejecutada según especificaciones de Proyecto.

| Código | Ud | Descripción | Rendimiento | Precio | Importe |
|---|---|---|---|---|---|
| mt08tan330d | Ud | Material auxiliar para montaje y sujeción a la obra de las tuberías de acero, de 1" DN 25 mm. (material) | 1.000 | 0.79 | 0.79 |
| mt08tan015dg | m | Tubo de acero negro estirado sin soldadura, serie M, de 1" DN 25 mm de diámetro y 3,2 mm de espesor, con el precio incrementado el 30% en concepto de accesorios y piezas especiales. (material) | 1.000 | 14.19 | 14.19 |
| op00ato010 |  | Atornillador. | 1.000 | 0.00 | 0.00 |
| op00mar010 |  | Martillo. | 1.000 | 0.00 | 0.00 |
| op00tal010 |  | Taladro. | 1.000 | 0.00 | 0.00 |
| mo008 | h | Plomero. (mano de obra) | 0.277 | 10.93 | 3.03 |
| mo107 | h | Ayudante plomero. (mano de obra) | 0.277 | 6.81 | 1.89 |
| % | % | Herramienta menor | 2 % | 19.90 | 0.40 |
|  |  | Costes directos |  |  | 20.30 |
