# Tubería de polietileno (PE), para gas

- Propiedad del archivo: CYPE INGENIEROS, S.A.
- Formato: FIEBDC-3/2002
- Ámbito geográfico: Ecuador
- Divisa: USD
- Costes indirectos: 3.00 %
- Gastos generales: 13.00 %
- Beneficio industrial: 6.00 %
- IVA: 12.00 %

## I Instalaciones

### IH Tuberías para fluidos

#### IHE Tuberías de polietileno

**IHE510** m Tubería de polietileno (PE), para gas.
Tubería formada por tubo de polietileno de alta densidad PE100, SDR11, de 20 mm de diámetro exterior. Instalación enterrada. Incluso accesorios y piezas especiales.
Criterio de valoración económica: El precio no incluye la excavación ni el relleno de la zanja.
Incluye: Replanteo. Colocación de tubos, accesorios y piezas especiales.
Criterio de medición de proyecto: Longitud medida según documentación gráfica de Proyecto.
Criterio de medición de obra: Se medirá la longitud realmente ejecutada según especificaciones de Proyecto.

| Código | Ud | Descripción | Rendimiento | Precio | Importe |
|---|---|---|---|---|---|
| mt43tpo010ad | m | Tubo de polietileno de alta densidad PE100, SDR11, de 20 mm de diámetro exterior, suministrado en rollos, con el precio incrementado el 15% en concepto de accesorios y piezas especiales, para instalaciones receptoras de gas. (material) | 1.000 | 2.22 | 2.22 |
| mo010 | h | Técnico de gas. (mano de obra) | 0.060 | 10.62 | 0.64 |
| mo109 | h | Ayudante instalador de gas. (mano de obra) | 0.060 | 6.62 | 0.40 |
| % | % | Herramienta menor | 2 % | 3.26 | 0.07 |
|  |  | Costes directos |  |  | 3.33 |
