# Tubería de polietileno reticulado (PE-X), protegida con tubo corrugado

- Propiedad del archivo: CYPE INGENIEROS, S.A.
- Formato: FIEBDC-3/2002
- Ámbito geográfico: Ecuador
- Divisa: USD
- Costes indirectos: 3.00 %
- Gastos generales: 13.00 %
- Beneficio industrial: 6.00 %
- IVA: 12.00 %

## I Instalaciones

### IH Tuberías para fluidos

#### IHT Tuberías de polietileno, protegidas con tubo corrugado

**IHT110** m Tubería de polietileno reticulado (PE-X), protegida con tubo corrugado.
Tubería formada por tubo de polietileno reticulado (PE-Xa) con tubo corrugado de protección de PP, de 16 mm de diámetro exterior y 1,8 mm de espesor, serie 4, clase 1-2-5/8 bar y clase 4/10 bar, suministrado en rollos. Instalación empotrada. Incluso material auxiliar para montaje y sujeción a la obra, accesorios y piezas especiales.
Criterio de valoración económica: El precio no incluye las ayudas de albañilería para instalaciones.
Incluye: Replanteo. Colocación y fijación de tubos, accesorios y piezas especiales.
Criterio de medición de proyecto: Longitud medida según documentación gráfica de Proyecto.
Criterio de medición de obra: Se medirá la longitud realmente ejecutada según especificaciones de Proyecto.

| Código | Ud | Descripción | Rendimiento | Precio | Importe |
|---|---|---|---|---|---|
| mt37tpf405a | Ud | Material auxiliar para montaje y sujeción a la obra de las tuberías de polietileno reticulado (PE-Xa) con tubo corrugado de protección de PP, de 16 mm de diámetro exterior. (material) | 0.400 | 0.27 | 0.11 |
| mt37tpf005ag | m | Tubo de polietileno reticulado (PE-Xa) con tubo corrugado de protección de PP, de 16 mm de diámetro exterior y 1,8 mm de espesor, serie 4, clase 1-2-5/8 bar y clase 4/10 bar, suministrado en rollos, según ISO 15875-2, con el precio incrementado el 30% en concepto de accesorios y piezas especiales. (material) | 1.000 | 7.05 | 7.05 |
| op00ato010 |  | Atornillador. | 1.000 | 0.00 | 0.00 |
| op00mar010 |  | Martillo. | 1.000 | 0.00 | 0.00 |
| op00tal010 |  | Taladro. | 1.000 | 0.00 | 0.00 |
| mo008 | h | Plomero. (mano de obra) | 0.036 | 10.62 | 0.38 |
| mo107 | h | Ayudante plomero. (mano de obra) | 0.036 | 6.62 | 0.24 |
| % | % | Herramienta menor | 2 % | 7.78 | 0.16 |
|  |  | Costes directos |  |  | 7.94 |
