# Registro de paso

- Propiedad del archivo: CYPE INGENIEROS, S.A.
- Formato: FIEBDC-3/2002
- Ámbito geográfico: Ecuador
- Divisa: USD
- Costes indirectos: 3.00 %
- Gastos generales: 13.00 %
- Beneficio industrial: 6.00 %
- IVA: 12.00 %

## I Instalaciones

### IL Infraestructura de telecomunicaciones

#### ILI Canalizaciones interiores

**ILI011** Ud Registro de paso.
Registro de paso para canalizaciones interiores de usuario de cables coaxiales de ICT, tipo C, de poliéster reforzado, de 100x160x40 mm, con 3 entradas laterales preiniciadas e iguales en sus cuatro paredes, a las que se podrán acoplar conos ajustables multidiámetro para entradas de ductos de hasta 25 mm. Instalación empotrada. Incluso accesorios, piezas especiales y fijaciones.
Criterio de valoración económica: El precio no incluye las ayudas de albañilería para instalaciones.
Incluye: Replanteo. Colocación y fijación de la caja.
Criterio de medición de proyecto: Número de unidades previstas, según documentación gráfica de Proyecto.
Criterio de medición de obra: Se medirá el número de unidades realmente ejecutadas según especificaciones de Proyecto.

| Código | Ud | Descripción | Rendimiento | Precio | Importe |
|---|---|---|---|---|---|
| mt40irt010l | Ud | Registro de paso para canalizaciones interiores de usuario de cables coaxiales de ICT, tipo C, de poliéster reforzado, de 100x160x40 mm, con 3 entradas laterales preiniciadas e iguales en sus cuatro paredes, a las que se podrán acoplar conos ajustables multidiámetro para entradas de ductos de hasta 25 mm, para empotrar. Incluso accesorios, piezas especiales y fijaciones. (material) | 1.000 | 5.20 | 5.20 |
| mo056 | h | Ayudante instalador de telecomunicaciones. (mano de obra) | 0.121 | 6.62 | 0.80 |
| % | % | Herramienta menor | 2 % | 6.00 | 0.12 |
|  |  | Costes directos |  |  | 6.12 |
