# Canalización de protección de cableado

- Propiedad del archivo: CYPE INGENIEROS, S.A.
- Formato: FIEBDC-3/2002
- Ámbito geográfico: Ecuador
- Divisa: USD
- Costes indirectos: 3.00 %
- Gastos generales: 13.00 %
- Beneficio industrial: 6.00 %
- IVA: 12.00 %

## I Instalaciones

### IM Domóticas e inmóticas

#### IMK Componentes del sistema KNX

**IMK900** m Canalización de protección de cableado.
Canalización de protección de cableado, formada por tubo de polipropileno flexible, corrugado, de 32 mm de diámetro nominal, con IP547. Instalación empotrada.
Criterio de valoración económica: El precio no incluye las ayudas de albañilería para instalaciones.
Incluye: Replanteo y trazado de la línea. Colocación y fijación de tubos.
Criterio de medición de proyecto: Longitud medida según documentación gráfica de Proyecto.
Criterio de medición de obra: Se medirá la longitud realmente ejecutada según especificaciones de Proyecto.

| Código | Ud | Descripción | Rendimiento | Precio | Importe |
|---|---|---|---|---|---|
| mt35aia050d | m | Tubo curvable de polipropileno, transversalmente elástico, corrugado, de color gris, de 32 mm de diámetro nominal, para canalización empotrada en obra de mampostería (suelos, paredes y techos). Resistencia a la compresión 750 N, resistencia al impacto 2 julios, temperatura de trabajo -5°C hasta 90°C, con grado de protección IP547, propiedades eléctricas: aislante, no propagador de la llama. (material) | 1.000 | 2.95 | 2.95 |
| mo003 | h | Electricista. (mano de obra) | 0.036 | 10.62 | 0.38 |
| mo102 | h | Ayudante electricista. (mano de obra) | 0.036 | 6.62 | 0.24 |
| % | % | Herramienta menor | 2 % | 3.57 | 0.07 |
|  |  | Costes directos |  |  | 3.64 |
