# Sensor de CO Z-Wave. Instalación en superficie

- Propiedad del archivo: CYPE INGENIEROS, S.A.
- Formato: FIEBDC-3/2002
- Ámbito geográfico: Ecuador
- Divisa: USD
- Costes indirectos: 3.00 %
- Gastos generales: 13.00 %
- Beneficio industrial: 6.00 %
- IVA: 12.00 %

## I Instalaciones

### IM Domóticas e inmóticas

#### IMZ Componentes del sistema Z-Wave

**IMZ150** Ud Sensor de CO Z-Wave. Instalación en superficie.
Sensor de CO con sirena electrónica con señal acústica, de superficie, Z-Wave Plus, de 123x123x28 mm, color blanco, frecuencia de funcionamiento 868,42 MHz, presión acústica de 85 dBA a 3 m de distancia, grado de protección IP20, alimentación a pilas, con leds que indican el estado de funcionamiento. Instalación en superficie. Incluso elementos de fijación.
Incluye: Colocación. Montaje, conexionado y comprobación de su correcto funcionamiento.
Criterio de medición de proyecto: Número de unidades previstas, según documentación gráfica de Proyecto.
Criterio de medición de obra: Se medirá el número de unidades realmente ejecutadas según especificaciones de Proyecto.

| Código | Ud | Descripción | Rendimiento | Precio | Importe |
|---|---|---|---|---|---|
| mt35dzs050a | Ud | Sensor de CO con sirena electrónica con señal acústica, de superficie, Z-Wave Plus, de 123x123x28 mm, color blanco, frecuencia de funcionamiento 868,42 MHz, presión acústica de 85 dBA a 3 m de distancia, grado de protección IP20, alimentación a pilas, con leds que indican el estado de funcionamiento, con elementos de fijación. (material) | 1.000 | 124.17 | 124.17 |
| mo123 | h | Especialista en la puesta en marcha de instalaciones. (mano de obra) | 0.421 | 20.68 | 8.71 |
| % | % | Herramienta menor | 2 % | 132.88 | 2.66 |
|  |  | Costes directos |  |  | 135.54 |
