# Latiguillo flexible para rociador

- Propiedad del archivo: CYPE INGENIEROS, S.A.
- Formato: FIEBDC-3/2002
- Ámbito geográfico: Ecuador
- Divisa: USD
- Costes indirectos: 3.00 %
- Gastos generales: 13.00 %
- Beneficio industrial: 6.00 %
- IVA: 12.00 %

## I Instalaciones

### IO Contra incendios

#### IOB Sistemas de abastecimiento de agua

**IOB023** Ud Latiguillo flexible para rociador.
Latiguillo flexible para rociador, de 0,7 m de longitud, con racor de conexión macho de 1", en un extremo y racor de conexión hembra de 1/2", en el otro extremo.
Incluye: Conexionado.
Criterio de medición de proyecto: Número de unidades previstas, según documentación gráfica de Proyecto.
Criterio de medición de obra: Se medirá el número de unidades realmente ejecutadas según especificaciones de Proyecto.

| Código | Ud | Descripción | Rendimiento | Precio | Importe |
|---|---|---|---|---|---|
| mt41ita010a | Ud | Latiguillo flexible para rociador, de 0,7 m de longitud, con racor de conexión macho de 1", en un extremo y racor de conexión hembra de 1/2", en el otro extremo. (material) | 1.000 | 43.19 | 43.19 |
| mo008 | h | Plomero. (mano de obra) | 0.121 | 10.62 | 1.29 |
| mo107 | h | Ayudante plomero. (mano de obra) | 0.121 | 6.62 | 0.80 |
| % | % | Herramienta menor | 2 % | 45.28 | 0.91 |
|  |  | Costes directos |  |  | 46.19 |
