# Protección pasiva contra incendios de elemento estructural de madera, con barniz intumescente

- Propiedad del archivo: CYPE INGENIEROS, S.A.
- Formato: FIEBDC-3/2002
- Ámbito geográfico: Ecuador
- Divisa: USD
- Costes indirectos: 3.00 %
- Gastos generales: 13.00 %
- Beneficio industrial: 6.00 %
- IVA: 12.00 %

## I Instalaciones

### IO Contra incendios

#### IOR Protección pasiva contra incendios: estructuras

**IOR160** m² Protección pasiva contra incendios de elemento estructural de madera, con barniz intumescente.
Protección pasiva contra incendios de vigueta de madera de dimensión mínima mayor de 90 mm, mediante la aplicación de dos manos de barniz intumescente para interior, de dos componentes en emulsión acuosa, incoloro, acabado satinado, (rendimiento: 0,53 l/m²), con una resistencia al fuego de 60 minutos.
Criterio de valoración económica: El precio no incluye la preparación del soporte.
Incluye: Limpieza de la superficie soporte. Aplicación de las manos de acabado.
Criterio de medición de proyecto: Superficie medida según documentación gráfica de Proyecto.
Criterio de medición de obra: Se medirá la superficie realmente ejecutada según especificaciones de Proyecto.

| Código | Ud | Descripción | Rendimiento | Precio | Importe |
|---|---|---|---|---|---|
| mt27pwb010a | kg | Barniz intumescente para interior, de dos componentes en emulsión acuosa, incoloro, acabado satinado, con un contenido de sustancias orgánicas volátiles (VOC) < 140 g/l, para aplicar con brocha, rodillo o pistola. (material) | 0.530 | 33.14 | 17.56 |
| op00tal020 |  | Taladro con batidora. | 1.000 | 0.00 | 0.00 |
| mo038 | h | Pintor. (mano de obra) | 0.315 | 10.34 | 3.26 |
| % | % | Herramienta menor | 2 % | 20.82 | 0.42 |
|  |  | Costes directos |  |  | 21.24 |
