# Armario para extintor de polvo. Instalación en superficie

- Propiedad del archivo: CYPE INGENIEROS, S.A.
- Formato: FIEBDC-3/2002
- Ámbito geográfico: Ecuador
- Divisa: USD
- Costes indirectos: 3.00 %
- Gastos generales: 13.00 %
- Beneficio industrial: 6.00 %
- IVA: 12.00 %

## I Instalaciones

### IO Contra incendios

#### IOX Extintores

**IOX510** Ud Armario para extintor de polvo. Instalación en superficie.
Armario de polipropileno color rojo RAL 3000, con puerta ciega, de 330x650x230 mm, para extintor de polvo de 6 kg. Instalación en superficie. Incluso accesorios de montaje.
Incluye: Colocación y fijación del armario.
Criterio de medición de proyecto: Número de unidades previstas, según documentación gráfica de Proyecto.
Criterio de medición de obra: Se medirá el número de unidades realmente colocadas según especificaciones de Proyecto.

| Código | Ud | Descripción | Rendimiento | Precio | Importe |
|---|---|---|---|---|---|
| mt41ixw210a | Ud | Armario de polipropileno color rojo RAL 3000, con puerta ciega, de 330x650x230 mm, para extintor de polvo de 6 kg, con accesorios de montaje. (material) | 1.000 | 95.45 | 95.45 |
| mo113 | h | Peón de albañil. (mano de obra) | 0.241 | 6.38 | 1.54 |
| % | % | Herramienta menor | 2 % | 96.99 | 1.94 |
|  |  | Costes directos |  |  | 98.93 |
