# Extintor portátil de agua pulverizada + aditivos AFFF, con presión incorporada

- Propiedad del archivo: CYPE INGENIEROS, S.A.
- Formato: FIEBDC-3/2002
- Ámbito geográfico: Ecuador
- Divisa: USD
- Costes indirectos: 3.00 %
- Gastos generales: 13.00 %
- Beneficio industrial: 6.00 %
- IVA: 12.00 %

## I Instalaciones

### IO Contra incendios

#### IOX Extintores

**IOX310** Ud Extintor portátil de agua pulverizada + aditivos AFFF, con presión incorporada.
Extintor portátil hídrico (agua pulverizada + aditivos AFFF), con presión incorporada con nitrógeno, con 6 litros de agente extintor, de eficacia 21A-183B-75F, con casco de acero con revestimiento interior resistente a la corrosión y acabado exterior con pintura epoxi color rojo, tubo sonda, válvula de palanca, anilla de seguridad, manómetro, base de plástico y manguera con boquilla difusora. Incluso soporte y accesorios de montaje.
Incluye: Colocación y fijación del soporte. Colocación del extintor.
Criterio de medición de proyecto: Número de unidades previstas, según documentación gráfica de Proyecto.
Criterio de medición de obra: Se medirá el número de unidades realmente colocadas según especificaciones de Proyecto.

| Código | Ud | Descripción | Rendimiento | Precio | Importe |
|---|---|---|---|---|---|
| mt41ixa110a | Ud | Extintor portátil hídrico (agua pulverizada + aditivos AFFF), con presión incorporada con nitrógeno, con 6 litros de agente extintor, de eficacia 21A-183B-75F, con casco de acero con revestimiento interior resistente a la corrosión y acabado exterior con pintura epoxi color rojo, tubo sonda, válvula de palanca, anilla de seguridad, manómetro, base de plástico y manguera con boquilla difusora, con soporte y accesorios de montaje. (material) | 1.000 | 50.55 | 50.55 |
| mo113 | h | Peón de albañil. (mano de obra) | 0.542 | 6.38 | 3.46 |
| % | % | Herramienta menor | 2 % | 54.01 | 1.08 |
|  |  | Costes directos |  |  | 55.09 |
