# Armario para extintor de polvo. Instalación en superficie

- Propiedad del archivo: CYPE INGENIEROS, S.A.
- Formato: FIEBDC-3/2002
- Ámbito geográfico: Ecuador
- Divisa: USD
- Costes indirectos: 3.00 %
- Gastos generales: 13.00 %
- Beneficio industrial: 6.00 %
- IVA: 12.00 %

## I Instalaciones

### IO Contra incendios

#### IOX Extintores

**IOX510** Ud Armario para extintor de polvo. Instalación en superficie.
Armario de lámina de acero acabado con pintura epoxi color rojo RAL 3000, con puerta ciega, de 270x640x220 mm, para extintor de polvo de 6 a 12 kg. Instalación en superficie. Incluso accesorios de montaje.
Incluye: Colocación y fijación del armario.
Criterio de medición de proyecto: Número de unidades previstas, según documentación gráfica de Proyecto.
Criterio de medición de obra: Se medirá el número de unidades realmente colocadas según especificaciones de Proyecto.

| Código | Ud | Descripción | Rendimiento | Precio | Importe |
|---|---|---|---|---|---|
| mt41ixw110a | Ud | Armario de lámina de acero acabado con pintura epoxi color rojo RAL 3000, con puerta ciega, de 270x640x220 mm, para extintor de polvo de 6 a 12 kg, con accesorios de montaje. (material) | 1.000 | 74.77 | 74.77 |
| mo113 | h | Peón de albañil. (mano de obra) | 0.241 | 6.38 | 1.54 |
| % | % | Herramienta menor | 2 % | 76.31 | 1.53 |
|  |  | Costes directos |  |  | 77.84 |
