# Pararrayos de malla conductora (Jaula de Faraday)

- Propiedad del archivo: CYPE INGENIEROS, S.A.
- Formato: FIEBDC-3/2002
- Ámbito geográfico: Ecuador
- Divisa: USD
- Costes indirectos: 3.00 %
- Gastos generales: 13.00 %
- Beneficio industrial: 6.00 %
- IVA: 12.00 %

## I Instalaciones

### IP Protección frente al rayo

#### IPE Sistemas externos

**IPE020** Ud Pararrayos de malla conductora (Jaula de Faraday).
Sistema externo de protección frente al rayo, formado por pararrayos tipo malla conductora (Jaula de Faraday), con retícula de 5x5 m y 10 m de distancia entre bajadas, de pletina conductora de cobre, desnuda, de 30x2 mm y 5 puntas captadoras de acero inoxidable y 1 m de altura, colocadas en cubierta sobre soporte de hormigón. Incluso soportes, piezas especiales, vías de chispas, tubos de protección de las bajadas y tomas de tierra con pletina conductora de cobre estañado.
Incluye: Replanteo. Colocación del soporte de hormigón. Ejecución de la toma de tierra. Montaje, conexionado y comprobación de su correcto funcionamiento.
Criterio de medición de proyecto: Número de unidades previstas, según documentación gráfica de Proyecto.
Criterio de medición de obra: Se medirá el número de unidades realmente ejecutadas según especificaciones de Proyecto.

| Código | Ud | Descripción | Rendimiento | Precio | Importe |
|---|---|---|---|---|---|
| mt41pca010a | m | Pletina conductora de cobre estañado, desnuda, de 30x2 mm. (material) | 107.000 | 71.02 | 7599.14 |
| mt41pea030dbh | Ud | Punta captadora de acero inoxidable, de 16 mm de diámetro y 1 m de altura. (material) | 5.000 | 123.92 | 619.60 |
| mt41paa100a | Ud | Soporte de hormigón, para fijación de punta captadora de 16 mm de diámetro y 1 m de longitud. (material) | 5.000 | 40.81 | 204.05 |
| mt41paa102a | Ud | Junta plana, para soporte de hormigón. (material) | 5.000 | 24.34 | 121.70 |
| mt41paa130a | Ud | Pieza de latón, para unión de terminal aéreo a cable de cobre de 8 a 10 mm de diámetro o pletina conductora de cobre estañado de 30x2 mm. (material) | 5.000 | 29.64 | 148.20 |
| mt41paa055a | Ud | Soporte cónico de polipropileno, con tapa para el relleno y base de 140x140x80 mm, para fijación de la grapa a superficies horizontales. (material) | 35.000 | 9.04 | 316.40 |
| mt41paa054a | Ud | Grapa de nylon de 23x23x17 mm, para fijación de pletina conductora de cobre estañado de 30x2 mm. (material) | 74.000 | 3.98 | 294.52 |
| mt41paa050a | Ud | Grapa de acero inoxidable, para fijación de pletina conductora de entre 30x2 mm y 30x3,5 mm de sección a pared. (material) | 1.000 | 34.22 | 34.22 |
| mt41pea040a | Ud | Terminal aéreo, de acero inoxidable, de 20 mm de diámetro y 0,5 m de altura. (material) | 2.000 | 152.40 | 304.80 |
| mt41paa110a | Ud | Soporte, para fijación de terminal aéreo a mástil de antena de diámetro máximo 50 mm. (material) | 1.000 | 80.37 | 80.37 |
| mt41paa120a | Ud | Soporte en ángulo, para fijación de terminal aéreo a superficie vertical. (material) | 1.000 | 38.47 | 38.47 |
| mt41paa090a | Ud | Soporte de acero inoxidable, para fijación de grapa a perfil metálico. (material) | 1.000 | 17.59 | 17.59 |
| mt41paa070a | Ud | Vía de chispas, para mástil de antena y conexión a pletina de cobre estañado. (material) | 1.000 | 402.70 | 402.70 |
| mt41paa080a | Ud | Vía de chispas, para unión entre tomas de tierra. (material) | 3.000 | 375.00 | 1125.00 |
| mt41paa053a | Ud | Manguito de latón de 55x55 mm con placa intermedia, para unión múltiple de cables de cobre de 8 a 10 mm de diámetro y pletinas conductoras de cobre estañado de 30x2 mm. (material) | 17.000 | 45.30 | 770.10 |
| mt41paa052a | Ud | Manguito seccionador de latón, de 70x50x15 mm, con sistema de bisagra, para unión de pletinas conductoras de entre 30x2 mm y 30x3,5 mm de sección. (material) | 2.000 | 58.51 | 117.02 |
| mt41pca020a | Ud | Tubo de acero galvanizado, de 2 m de longitud, para la protección de la bajada de la pletina conductora. (material) | 2.000 | 79.48 | 158.96 |
| mt35ata010a | Ud | Caja de revisión de polipropileno para toma de tierra, de 250x250x250 mm, con tapa de registro. (material) | 4.000 | 183.79 | 735.16 |
| mt35ata020a | Ud | Puente para comprobación de puesta a tierra de la instalación eléctrica. (material) | 2.000 | 139.35 | 278.70 |
| mt35ate020a | Ud | Electrodo para red de toma de tierra cobreado con 254 µm, fabricado en acero, de 14,3 mm de diámetro y 2 m de longitud. (material) | 2.000 | 69.96 | 139.92 |
| mt41paa140a | Ud | Pieza de latón, para unión de electrodo de toma de tierra a cable de cobre de 8 a 10 mm de diámetro o pletina conductora de cobre estañado de 30x2 mm. (material) | 2.000 | 29.64 | 59.28 |
| mt35ata030a | Ud | Bote de 5 kg de gel concentrado, ecológico y no corrosivo, para la preparación de 20 litros de mejorador de la conductividad de puestas a tierra. (material) | 2.000 | 139.14 | 278.28 |
| mo007 | h | Técnico instalador de pararrayos. (mano de obra) | 35.125 | 11.41 | 400.78 |
| mo106 | h | Ayudante instalador de pararrayos. (mano de obra) | 35.125 | 7.11 | 249.74 |
| % | % | Herramienta menor | 2 % | 14494.70 | 289.89 |
|  |  | Costes directos |  |  | 14784.59 |
